# Ensayo de complementos cerámicos

- Propiedad del archivo: CYPE Ingenieros S.A.
- Formato: FIEBDC-3/2016
- Programa: Generador de precios de la construcción. CYPE Ingenieros, S.A.
- Fecha: 19/06/2025
- Ámbito geográfico: Bolivia
- Divisa: BOB
- Costes indirectos: 3 %
- Gastos generales: 13 %
- Beneficio industrial: 6 %
- IVA: 13 %

## X Control de calidad y ensayos

### XL Materiales cerámicos

#### XLE Complementos

**XLE010** Ud Ensayo de complementos cerámicos.
Ensayos a realizar en laboratorio acreditado en el área técnica correspondiente, sobre una muestra de complemento cerámico, tomada en obra, para la determinación de las siguientes características: resistencia a compresión.
Incluye: Desplazamiento a obra. Toma de muestras. Realización de ensayos. Redacción de informe de los resultados de los ensayos realizados.
Criterio de medición de proyecto: Ensayo a realizar, según documentación del Plan de control de calidad.
Criterio de medición de obra: Se medirá el número de ensayos realizados por laboratorio acreditado según especificaciones de Proyecto.

| Código | Ud | Descripción | Rendimiento | Precio | Importe |
|---|---|---|---|---|---|
| mt49des010 | Ud | Repercusión de desplazamiento a obra para la toma de muestras. (material) | 1 | 5.92 | 5.920 |
| mt49bvc060 | Ud | Toma en obra de muestras de complementos cerámicos, cuyo peso no exceda de 50 kg. (material) | 1 | 255.96 | 255.960 |
| mt49bvc010 | Ud | Ensayo para determinar la resistencia a compresión de una muestra de complementos cerámicos. (material) | 1 | 1484.48 | 1484.480 |
| mt49bvc050 | Ud | Informe de resultados de los ensayos realizados sobre una muestra de complementos cerámicos (material) | 1 | 767.86 | 767.860 |
| % | % | Herramienta menor | 2 % | 2514.220 | 50.284 |
|  |  | Costes directos |  |  | 2564.504 |
