# Protección contra el viento de zona de trabajo

- Propiedad del archivo: CYPE Ingenieros S.A.
- Formato: FIEBDC-3/2016
- Programa: Generador de precios de la construcción. CYPE Ingenieros, S.A.
- Fecha: 07/04/2024
- Ámbito geográfico: Bolivia
- Divisa: BOB
- Costes indirectos: 3 %
- Gastos generales: 13 %
- Beneficio industrial: 6 %
- IVA: 13 %

## Y Seguridad y salud

### YC Sistemas de protección colectiva

#### YCT Protección de zonas de trabajo

**YCT030** m Protección contra el viento de zona de trabajo.
Protección contra el viento de zona de trabajo, de 2 m de altura, compuesta por paneles de calamina perfilada de acero galvanizado, de 0,6 mm de espesor, entre 40 y 50 mm de altura de perfil, entre 250 y 270 mm de intereje, amortizables en 10 usos y perfiles en S de calamina plegada de acero galvanizado, de 102x33x1,5 mm, acabado sendzimir, de 2,8 m de longitud, anclados al terreno mediante dados de hormigón H21, para un ambiente no severo, tamaño máximo del agregado 20 mm, consistencia plástica de 102x33x1,5 cm, cada 1,5 m, amortizables en 2 usos. Incluso anclajes mecánicos para la fijación de las placas a los perfiles.
Criterio de medición de proyecto: Longitud medida según Estudio o Estudio Básico de Seguridad y Salud.
Criterio de medición de obra: Se medirá la longitud realmente montada según especificaciones de Estudio o Estudio Básico de Seguridad y Salud.

| Código | Ud | Descripción | Rendimiento | Precio | Importe |
|---|---|---|---|---|---|
| mt13ccg100b | m² | Calamina perfilada de acero galvanizado, de 0,6 mm de espesor, entre 40 y 50 mm de altura de perfil, entre 250 y 270 mm de intereje e inercia entre 13 y 21 cm4. (material) | 0.2 | 53.63 | 10.726 |
| mt50spv050a | m | Perfil en S de plancha plegada de acero galvanizado, acabado sendzimir, de 102x33x1,5 mm. (material) | 1.246 | 82.05 | 102.234 |
| mt10hmf120df | m³ | Hormigón simple H21, para un ambiente no severo, tamaño máximo del agregado 20 mm, consistencia plástica, con un asentamiento de 10 a 15 cm, medido con el cono de Abrams, premezclado en planta, según CBH 87. (material) | 0.111 | 822.35 | 91.281 |
| mt50spd078 | Ud | Anclaje mecánico con tornillo autotaladrante de cabeza hexagonal con arandela y junta de goma. (material) | 2 | 8.78 | 17.560 |
| mo119 | h | Oficial 1ª Seguridad y Salud. (mano de obra) | 0.606 | 56.74 | 34.384 |
| mo120 | h | Peón Seguridad y Salud. (mano de obra) | 0.606 | 40.86 | 24.761 |
| % | % | Herramienta menor | 2 % | 280.946 | 5.619 |
|  |  | Costes directos |  |  | 286.565 |

Residuos:
- colocación: mt13ccg100b; factor de residuo 0.02
- colocación: mt50spv050a Perfil en S de plancha plegada de acero galvanizado, acabado sendzimir, de 102x33x1,5 mm; factor de residuo 1
- colocación: mt10hmf120df; factor de residuo 0.00130093

## Recursos

**mt13ccg100b** m² Calamina perfilada de acero galvanizado
Datos técnicos: Coste energético 227.188 MJ; Emisión de CO2 20.741 kg; Código LER 17 04 05; Masa del elemento 7.07 kg; Volumen 0.003367 m3
Residuos:
- embalaje: re170203 Plástico. (componente de residuo); rendimiento 0.02 kg; Código LER 17 02 03; Masa del elemento 1 kg; Volumen 0.001667 m3

**mt50spv050a** m Perfil en S de plancha plegada de acero galvanizado, acabado sendzimir, de 102x33x1,5 mm
Datos técnicos: Coste energético 70.280 MJ; Emisión de CO2 7.168 kg; Código LER 17 04 05; Masa del elemento 2.8 kg; Volumen 0.001333 m3

**mt10hmf120df** m³ Hormigón simple H21
Datos técnicos: Coste energético 1840.000 MJ; Emisión de CO2 230.000 kg; Código LER 17 01 01; Masa del elemento 2300 kg; Volumen 1.533333 m3
