# Señal provisional de obra

- Propiedad del archivo: CYPE Ingenieros S.A.
- Formato: FIEBDC-3/2016
- Programa: Generador de precios de la construcción. CYPE Ingenieros, S.A.
- Fecha: 08/11/2025
- Ámbito geográfico: Bolivia
- Divisa: BOB
- Costes indirectos: 3 %
- Gastos generales: 13 %
- Beneficio industrial: 6 %
- IVA: 13 %

## Y Seguridad y salud

### YS Señalización provisional de obras

#### YSV Señalización vertical

**YSV010** Ud Señal provisional de obra.
Suministro, colocación y desmontaje de señal provisional de obra de plancha de acero galvanizado, de peligro, triangular, L=70 cm, con retrorreflectancia nivel 1 (E.G.), amortizable en 5 usos, con caballete portátil de acero galvanizado, amortizable en 5 usos. Incluso mantenimiento en condiciones seguras durante todo el periodo de tiempo que se requiera.
Criterio de medición de proyecto: Número de unidades previstas, según Estudio o Estudio Básico de Seguridad y Salud.
Criterio de medición de obra: Se medirá el número de unidades realmente colocadas según especificaciones de Estudio o Estudio Básico de Seguridad y Salud.

| Código | Ud | Descripción | Rendimiento | Precio | Importe |
|---|---|---|---|---|---|
| mt50les010ba | Ud | Señal provisional de obra de plancha de acero galvanizado, de peligro, triangular, L=70 cm, con retrorreflectancia nivel 1 (E.G.). (material) | 0.2 | 360.36 | 72.072 |
| mt50les050a | Ud | Caballete portátil de acero galvanizado, para señal provisional de obra. (material) | 0.2 | 88.06 | 17.612 |
| mo120 | h | Peón Seguridad y Salud. (mano de obra) | 0.182 | 42.97 | 7.821 |
| % | % | Herramienta menor | 2 % | 97.505 | 1.950 |
|  |  | Costes directos |  |  | 99.455 |

Residuos:
- colocación: mt50les010ba; factor de residuo 1
- colocación: mt50les050a Caballete portátil de acero galvanizado, para señal provisional de obra; factor de residuo 1

## Recursos

**mt50les010ba** Ud Señal provisional de obra de plancha de acero galvanizado
Datos técnicos: Coste energético 112.950 MJ; Emisión de CO2 11.520 kg; Código LER 17 04 05; Masa del elemento 4.5 kg; Volumen 0.002143 m3

**mt50les050a** Ud Caballete portátil de acero galvanizado, para señal provisional de obra
Datos técnicos: Coste energético 37.650 MJ; Emisión de CO2 3.840 kg; Código LER 17 04 05; Masa del elemento 1.5 kg; Volumen 0.000714 m3
