# Forrado de conductos para instalaciones, con placas de yeso laminado, sistema "KNAUF"

- Propiedad del archivo: CYPE Ingenieros S.A.
- Formato: FIEBDC-3/2016
- Programa: Generador de precios de la construcción. CYPE Ingenieros, S.A.
- Fecha: 07/11/2025
- Ámbito geográfico: Bolivia
- Divisa: BOB
- Costes indirectos: 3 %
- Gastos generales: 13 %
- Beneficio industrial: 6 %
- IVA: 13 %

## H Remates y ayudas

### HF Forrados

#### HFI De conductos

**HFI021** m Forrado de conductos para instalaciones, con placas de yeso laminado, sistema "KNAUF".
Forrado de conductos para instalaciones, en un rincón de los muros divisorios, de 50 cm de longitud y 25 cm de anchura, realizado con placas de yeso laminado dispuestas en una cara y estructura simple autoportante, sistema K251.es, compuesto de: entramado autoportante de perfiles de plancha de acero galvanizado de 48 mm de anchura, constituido por canales y montantes separados 500 mm longitudinalmente y 250 mm transversalmente, con una disposición normal "N"; dos placas tipo Fireboard GM-F dispuestas horizontalmente en la cara exterior del muro divisorio, de 25 mm de espesor cada placa; aislamiento acústico colocado entre los perfiles, formado por panel semirrígido de lana mineral, espesor 45 mm. Incluso banda acústica de dilatación autoadhesiva "KNAUF"; anclajes de canales y montantes metálicos; tornillería para la fijación de las placas y pasta y cinta para el tratamiento de juntas entre placas.
Incluye: Replanteo y trazado en la losa inferior y en el superior de los muros divisorios a realizar. Colocación de banda de estanqueidad y canales inferiores, sobre piso terminado o base de asiento. Colocación de banda de estanqueidad y canales superiores, bajo losas. Colocación y fijación de los montantes sobre los elementos horizontales. Fijación de las placas para el cierre de la cara exterior del muro divisorio. Colocación de los paneles de lana mineral entre los montantes. Tratamiento de juntas.
Criterio de medición de proyecto: Longitud medida según documentación gráfica de Proyecto.
Criterio de medición de obra: Se medirá la longitud realmente ejecutada según especificaciones de Proyecto.

| Código | Ud | Descripción | Rendimiento | Precio | Importe |
|---|---|---|---|---|---|
| mt12pck020b | m | Banda acústica de dilatación autoadhesiva, de espuma de poliuretano de celdas cerradas "KNAUF", de 3,2 mm de espesor y 50 mm de anchura, resistencia térmica 0,10 m²K/W, conductividad térmica 0,032 W/(mK). (material) | 0.338 | 2.3 | 0.777 |
| mt12pfk020b | m | Canal 48/30 "KNAUF" de acero galvanizado. (material) | 0.675 | 12.39 | 8.363 |
| mt12pfk010b | m | Montante 48/35 "KNAUF" de acero galvanizado. (material) | 4 | 14.96 | 59.840 |
| mt12pmk010c | m² | Placa de yeso laminado reforzada con tejido de fibra GM-F / 1200 / 2600 / 25 / con los bordes longitudinales cuadrados, especial Fireboard GM-F "KNAUF" con alma de yeso y caras revestidas con una lámina de fibra de vidrio; Euroclase A1 de reacción al fuego. (material) | 1.575 | 228.29 | 359.557 |
| mt12psg220 | Ud | Fijación compuesta por taco y tornillo 5x27. (material) | 3.2 | 0.59 | 1.888 |
| mt12ptk010ce | Ud | Tornillo autoperforante TN "KNAUF" 3,5x35. (material) | 16.65 | 0.1 | 1.665 |
| mt12ptk010ch | Ud | Tornillo autoperforante TN "KNAUF" 4,2x70. (material) | 16.65 | 0.34 | 5.661 |
| mt16lra060b | m² | Panel semirrígido de lana mineral, espesor 45 mm, Euroclase A1 de reacción al fuego y factor de resistencia a la difusión del vapor de agua 1. (material) | 0.788 | 56.9 | 44.837 |
| mt12pmk012a | kg | Pasta de juntas Fireboard Spachtel "KNAUF", de fraguado normal (45 minutos), rango de temperatura de trabajo de 10 a 35°C, Euroclase A1 de reacción al fuego, para aplicación manual con cinta de juntas. (material) | 0.45 | 7.46 | 3.357 |
| mt12pmk013 | m | Cinta de juntas Fireboard "KNAUF". (material) | 2.4 | 0.47 | 1.128 |
| mo053 | h | Especialista en montaje de mamparas y sistemas de placas. (mano de obra) | 0.255 | 61.32 | 15.637 |
| mo100 | h | Ayudante 1ª en montaje de mamparas y sistemas de placas. (mano de obra) | 0.094 | 44.6 | 4.192 |
| % | % | Herramienta menor | 2 % | 506.902 | 10.138 |
|  |  | Costes directos |  |  | 517.040 |

Residuos:
- colocación: mt12pck020b; factor de residuo 0.06
- colocación: mt12pfk020b Canal 48/30 "KNAUF" de acero galvanizado; factor de residuo 0.0186017
- colocación: mt12pfk010b Montante 48/35 "KNAUF" de acero galvanizado; factor de residuo 0.0174897
- colocación: mt12pmk010c; factor de residuo 0.00750855
- colocación: mt12ptk010ce Tornillo autoperforante TN "KNAUF" 3,5x35; factor de residuo 0.00526316
- colocación: mt12ptk010ch Tornillo autoperforante TN "KNAUF" 4,2x70; factor de residuo 0.00515152
- colocación: mt16lra060b; factor de residuo 0.048
- colocación: mt12pmk012a; factor de residuo 0.03
- colocación: mt12pmk013 Cinta de juntas Fireboard "KNAUF"; factor de residuo 0.044

## Recursos

**mt12pck020b** m Banda acústica de dilatación autoadhesiva
Datos técnicos: Coste energético 1.713 MJ; Emisión de CO2 0.083 kg; Código LER 17 06 04; Masa del elemento 0.0112 kg; Volumen 0.000019 m3
Residuos:
- embalaje: re170203 Plástico. (componente de residuo); rendimiento 0.001 kg; Código LER 17 02 03; Masa del elemento 1 kg; Volumen 0.001667 m3

**mt12pfk020b** m Canal 48/30 "KNAUF" de acero galvanizado
Datos técnicos: Coste energético 77.391 MJ; Emisión de CO2 2.373 kg; Código LER 17 04 05; Masa del elemento 0.58 kg; Volumen 0.000276 m3
Residuos:
- embalaje: re170203 Plástico; rendimiento 0.005 kg

**mt12pfk010b** m Montante 48/35 "KNAUF" de acero galvanizado
Datos técnicos: Coste energético 77.415 MJ; Emisión de CO2 2.374 kg; Código LER 17 04 05; Masa del elemento 0.58 kg; Volumen 0.000276 m3
Residuos:
- embalaje: re170203 Plástico; rendimiento 0.005 kg

**mt12pmk010c** m² Placa de yeso laminado reforzada con tejido de fibra GM-F / 1200 / 2600 / 25 / con los bordes longitudinales cuadrados
Datos técnicos: Coste energético 526.430 MJ; Emisión de CO2 7.860 kg; Código LER 17 08 02; Masa del elemento 20 kg; Volumen 0.02 m3
Residuos:
- embalaje: re170203 Plástico; rendimiento 0.013 kg

**mt12ptk010ce** Ud Tornillo autoperforante TN "KNAUF" 3,5x35
Datos técnicos: Coste energético 0.027 MJ; Emisión de CO2 0.002 kg; Código LER 17 04 05; Masa del elemento 0.0019 kg
Residuos:
- embalaje: re150101 Envases de papel y cartón. (componente de residuo); rendimiento 0.001 kg; Código LER 15 01 01; Masa del elemento 1 kg; Volumen 0.001333 m3

**mt12ptk010ch** Ud Tornillo autoperforante TN "KNAUF" 4,2x70
Datos técnicos: Coste energético 0.047 MJ; Emisión de CO2 0.003 kg; Código LER 17 04 05; Masa del elemento 0.0033 kg; Volumen 0.000002 m3
Residuos:
- embalaje: re150101 Envases de papel y cartón; rendimiento 0.001 kg

**mt16lra060b** m² Panel semirrígido de lana mineral
Datos técnicos: Coste energético 50.318 MJ; Emisión de CO2 1.360 kg; Código LER 17 06 04; Masa del elemento 0.83 kg; Volumen 0.001383 m3
Residuos:
- embalaje: re170203 Plástico; rendimiento 0.024 kg

**mt12pmk012a** kg Pasta de juntas Fireboard Spachtel "KNAUF"
Datos técnicos: Coste energético 12.820 MJ; Emisión de CO2 0.436 kg; Código LER 17 08 02; Masa del elemento 1 kg; Volumen 0.001 m3
Residuos:
- embalaje: re170203 Plástico; rendimiento 0.02 kg

**mt12pmk013** m Cinta de juntas Fireboard "KNAUF"
Datos técnicos: Coste energético 20.508 MJ; Emisión de CO2 0.460 kg; Código LER 17 02 03; Masa del elemento 0.11 kg; Volumen 0.000183 m3
Residuos:
- embalaje: re170201 Madera. (componente de residuo); rendimiento 0.04 kg; Código LER 17 02 01; Masa del elemento 1 kg; Volumen 0.000909 m3
