# Cielo falso registrable de paneles de lana de madera. Sistema "KNAUF"

- Propiedad del archivo: CYPE Ingenieros S.A.
- Formato: FIEBDC-3/2016
- Programa: Generador de precios de la construcción. CYPE Ingenieros, S.A.
- Fecha: 07/11/2025
- Ámbito geográfico: Bolivia
- Divisa: BOB
- Costes indirectos: 3 %
- Gastos generales: 13 %
- Beneficio industrial: 6 %
- IVA: 13 %

## R Revestimientos y trasdosados

### RT Cielos falsos en interiores

#### RTT Registrables, de madera

**RTT016** m² Cielo falso registrable de paneles de lana de madera. Sistema "KNAUF".
Cielo falso registrable suspendido, situado a una altura menor de 4 m. Sistema Fibralith "KNAUF", constituido por: ESTRUCTURA: perfilería vista, de acero galvanizado, color blanco, con suela de 24 mm de anchura, comprendiendo perfiles primarios y secundarios; PANELES: paneles ligeros de lana de madera, gama Organic, modelo Organic A "KNAUF", de 600x600 mm y 15 mm de espesor, acabado Pure, resistencia térmica 0,188 m²K/W, conductividad térmica 0,08 W/(mK). Incluso perfiles angulares, fijaciones para el anclaje de los perfiles, tornillería para la fijación de los paneles y accesorios de montaje.
Incluye: Trazado en los muros del nivel del cielo falso. Nivelación y fijación de los perfiles perimetrales. Replanteo de los perfiles primarios de la trama. Señalización de los puntos de anclaje a la losa o elemento soporte. Nivelación y suspensión de los perfiles primarios y secundarios de la trama. Corte de los paneles. Colocación de los paneles. Resolución de encuentros y puntos singulares.
Criterio de medición de proyecto: Superficie medida entre paramentos, según documentación gráfica de Proyecto, sin descontar huecos para instalaciones.
Criterio de medición de obra: Se medirá la superficie realmente ejecutada según especificaciones de Proyecto, sin descontar huecos para instalaciones.

| Código | Ud | Descripción | Rendimiento | Precio | Importe |
|---|---|---|---|---|---|
| mt16vkk010a | m² | Panel ligero de lana de madera, gama Organic, modelo Organic A "KNAUF", de 600x600 mm y 15 mm de espesor, acabado Pure, formado por virutas de madera de 1,0 mm de diámetro aglomeradas con cemento, resistencia térmica 0,188 m²K/W, conductividad térmica 0,08 W/(mK), densidad 533,3 kg/m³, factor de resistencia a la difusión del vapor de agua 0,4 y Euroclase B-s1, d0 de reacción al fuego, para aislamiento térmico y acústico y protección frente a incendios, en edificación. (material) | 1.02 | 192.26 | 196.105 |
| mt12pfk060ca | m | Perfil primario EASY T - 24/38/3700 mm "KNAUF", color blanco, de acero galvanizado. (material) | 0.9 | 17.89 | 16.101 |
| mt12pfk060ja | m | Perfil secundario EASY TG - 24/32/600 mm "KNAUF", color blanco, de acero galvanizado. (material) | 1.75 | 17.89 | 31.308 |
| mt12pfk060ka | m | Perfil secundario EASY TG - 24/32/1200 mm "KNAUF", color blanco, de acero galvanizado. (material) | 0.9 | 17.89 | 16.101 |
| mt12pfk050f | m | Perfil angular EASY L - 25/25/3050 mm "KNAUF", color blanco, de acero galvanizado. (material) | 0.8 | 16.52 | 13.216 |
| mt12pek050a | Ud | Cuelgue Nonius "KNAUF", para cielos falsos suspendidos. (material) | 0.75 | 3.17 | 2.378 |
| mt12pek050b | Ud | Seguro Nonius "KNAUF", para cielos falsos suspendidos. (material) | 0.75 | 0.42 | 0.315 |
| mt12pek050c | Ud | Parte superior Nonius "KNAUF", 530/630, para cielos falsos suspendidos. (material) | 0.75 | 5.58 | 4.185 |
| mt12pek030 | Ud | Varilla de cuelgue "KNAUF" de 100 cm. (material) | 0.75 | 3.62 | 2.715 |
| mt12psg220 | Ud | Fijación compuesta por taco y tornillo 5x27. (material) | 0.75 | 0.59 | 0.443 |
| mo015 | h | Especialista en montaje de cielos falsos. (mano de obra) | 0.229 | 61.32 | 14.042 |
| mo082 | h | Ayudante 1ª en montaje de cielos falsos. (mano de obra) | 0.229 | 44.6 | 10.213 |
| % | % | Herramienta menor | 2 % | 307.122 | 6.142 |
|  |  | Costes directos |  |  | 313.264 |

Residuos:
- colocación: mt16vkk010a; factor de residuo 0.024
- colocación: mt12pfk060ca Perfil primario EASY T - 24/38/3700 mm "KNAUF", color blanco, de acero galvanizado; factor de residuo 0.0162207
- colocación: mt12pfk060ja Perfil secundario EASY TG - 24/32/600 mm "KNAUF", color blanco, de acero galvanizado; factor de residuo 0.0162174
- colocación: mt12pfk060ka Perfil secundario EASY TG - 24/32/1200 mm "KNAUF", color blanco, de acero galvanizado; factor de residuo 0.0162174
- colocación: mt12pfk050f Perfil angular EASY L - 25/25/3050 mm "KNAUF", color blanco, de acero galvanizado; factor de residuo 0.016813
- colocación: mt12pek030 Varilla de cuelgue "KNAUF" de 100 cm; factor de residuo 0.02

## Recursos

**mt16vkk010a** m² Panel ligero de lana de madera
Datos técnicos: Coste energético 85.892 MJ; Emisión de CO2 2.163 kg; Código LER 17 06 04; Masa del elemento 8 kg; Volumen 0.013333 m3
Residuos:
- embalaje: re170203 Plástico. (componente de residuo); rendimiento 0.034 kg; Código LER 17 02 03; Masa del elemento 1 kg; Volumen 0.001667 m3

**mt12pfk060ca** m Perfil primario EASY T - 24/38/3700 mm "KNAUF", color blanco, de acero galvanizado
Datos técnicos: Coste energético 38.994 MJ; Emisión de CO2 1.201 kg; Código LER 17 04 05; Masa del elemento 0.29 kg; Volumen 0.000138 m3
Residuos:
- embalaje: re170203 Plástico; rendimiento 0.006 kg

**mt12pfk060ja** m Perfil secundario EASY TG - 24/32/600 mm "KNAUF", color blanco, de acero galvanizado
Datos técnicos: Coste energético 31.040 MJ; Emisión de CO2 0.958 kg; Código LER 17 04 05; Masa del elemento 0.23 kg; Volumen 0.00011 m3
Residuos:
- embalaje: re170203 Plástico; rendimiento 0.006 kg

**mt12pfk060ka** m Perfil secundario EASY TG - 24/32/1200 mm "KNAUF", color blanco, de acero galvanizado
Datos técnicos: Coste energético 31.040 MJ; Emisión de CO2 0.958 kg; Código LER 17 04 05; Masa del elemento 0.23 kg; Volumen 0.00011 m3
Residuos:
- embalaje: re170203 Plástico; rendimiento 0.006 kg

**mt12pfk050f** m Perfil angular EASY L - 25/25/3050 mm "KNAUF", color blanco, de acero galvanizado
Datos técnicos: Coste energético 31.027 MJ; Emisión de CO2 0.958 kg; Código LER 17 04 05; Masa del elemento 0.23 kg; Volumen 0.00011 m3
Residuos:
- embalaje: re170203 Plástico; rendimiento 0.005 kg

**mt12pek030** Ud Varilla de cuelgue "KNAUF" de 100 cm
Datos técnicos: Coste energético 6.668 MJ; Emisión de CO2 0.291 kg; Código LER 17 04 05; Masa del elemento 0.3 kg; Volumen 0.000143 m3
Residuos:
- embalaje: re170203 Plástico; rendimiento 0.025 kg
