# Columna circular de hormigón armado

- Propiedad del archivo: CYPE INGENIEROS, S.A.
- Formato: FIEBDC-3/2002
- Ámbito geográfico: Bolivia
- Divisa: BOB
- Costes indirectos: 3.00 %
- Gastos generales: 13.00 %
- Beneficio industrial: 6.00 %
- IVA: 13.00 %

## E Estructuras

### EH Hormigón armado

#### EHS Columnas

**EHS011** m³ Columna circular de hormigón armado.
Columna de sección circular de hormigón armado, de 35 cm de diámetro medio, realizada con hormigón H21, para un ambiente no severo, tamaño máximo del agregado 20 mm, consistencia blanda, premezclado en planta, y vaciado con bomba, y acero AH 500, con una cuantía aproximada de 120 kg/m³; montaje y desmontaje de sistema de encofrado, con acabado para revestir, en planta de hasta 3 m de altura libre, formado por: superficie encofrante de moldes cilíndricos de bandas de papel kraft, aluminio y polietileno, de un solo uso y estructura soporte vertical de puntales metálicos, amortizables en 150 usos. Incluso alambre de atar y separadores.
Criterio de valoración económica: El precio incluye el corte, doblado y conformado de la armadura en taller de obra y el montaje en el lugar definitivo de su colocación en obra.
Incluye: Replanteo. Colocación de las armaduras con separadores homologados. Montaje del sistema de encofrado. Vaciado y compactación del hormigón. Desmontaje del sistema de encofrado. Curado del hormigón.
Criterio de medición de proyecto: Volumen medido según documentación gráfica de Proyecto.
Criterio de medición de obra: Se medirá el volumen realmente ejecutado según especificaciones de Proyecto.

| Código | Ud | Descripción | Rendimiento | Precio | Importe |
|---|---|---|---|---|---|
| mt07sep010ac | Ud | Separador homologado de plástico, para armaduras de columnas de varios diámetros. (material) | 12.000 | 0.65 | 7.80 |
| mt07aco120b | kg | Acero en barras corrugadas CA-50 (fy=500 MPa), equivalente a AH 500 según CBH 87, de varios diámetros. (material) | 126.000 | 8.83 | 1112.58 |
| mt08var050 | kg | Alambre galvanizado para atar, de 1,30 mm de diámetro. (material) | 0.840 | 11.68 | 9.81 |
| mt08tub020ae | m² | Molde cilíndrico desechable, de bandas de papel kraft, aluminio y polietileno en espiral, para encofrado de columnas de hormigón, de hasta 3 m de altura y 35 cm de diámetro medio, para acabado no visto del hormigón. Incluso accesorios de montaje. (material) | 11.429 | 154.76 | 1768.75 |
| mt50spa081a | Ud | Puntal metálico telescópico, de hasta 3 m de altura. (material) | 0.085 | 145.86 | 12.40 |
| mt10haf120bi | m³ | Hormigón H21, para un ambiente no severo, tamaño máximo del agregado 20 mm, consistencia blanda, con un asentamiento de 6 a 9 cm, medido con el cono de Abrams, premezclado en planta, según CBH 87. (material) | 1.050 | 803.63 | 843.81 |
| mq06bhe010 | h | Camión bomba estacionado en obra, para bombeo de hormigón. (maquinaria) | 0.158 | 1256.67 | 198.55 |
| op00ciz020 |  | Cizalla para acero en barras corrugadas. | 1.000 | 0.00 | 0.00 |
| op00ata010 |  | Atadora de armadura. | 1.000 | 0.00 | 0.00 |
| au00auh040 |  | Vibrador de hormigón, eléctrico. | 1.000 | 0.00 | 0.00 |
| au00auh030 |  | Castillete de vaciado. | 1.000 | 0.00 | 0.00 |
| mo044 | h | Encofrador. (mano de obra) | 2.077 | 59.49 | 123.56 |
| mo091 | h | Ayudante 1ª de encofrador. (mano de obra) | 2.077 | 44.44 | 92.30 |
| mo043 | h | Armador. (mano de obra) | 0.952 | 59.49 | 56.63 |
| mo090 | h | Ayudante 1ª de armador. (mano de obra) | 1.057 | 44.44 | 46.97 |
| mo045 | h | Maestro hormigonero especialista en el vaciado y colocado del hormigón. (mano de obra) | 0.110 | 59.49 | 6.54 |
| mo092 | h | Ayudante 1ª de hormigonero especialista en el vaciado y colocado del hormigón. (mano de obra) | 0.441 | 44.44 | 19.60 |
| % | % | Herramienta menor | 2 % | 4299.30 | 85.99 |
|  |  | Costes directos |  |  | 4385.29 |
