# Impermeabilización de losa de cimentación. Sistema Sándwich "MBCC de Sika"

- Propiedad del archivo: CYPE INGENIEROS, S.A.
- Formato: FIEBDC-3/2002
- Ámbito geográfico: Bolivia
- Divisa: BOB
- Costes indirectos: 3.00 %
- Gastos generales: 13.00 %
- Beneficio industrial: 6.00 %
- IVA: 13.00 %

## N Aislamientos e impermeabilizaciones

### NI Impermeabilizaciones

#### NIC Cimentaciones

**NIC016** m² Impermeabilización de losa de cimentación. Sistema Sándwich "MBCC de Sika".
Impermeabilización de losa de cimentación, sistema Sándwich "MBCC de Sika". IMPERMEABILIZACIÓN BAJO LA LOSA: aplicación de mortero impermeabilizante MasterSeal 501 "MBCC de Sika", en polvo, mediante espolvoreo manual, rendimiento: 1 kg/m², antes de proceder al vaciado, con la armadura de la losa ya montada, sobre el hormigón pobre previamente humedecido con agua. IMPERMEABILIZACIÓN SOBRE LA LOSA: aplicación de mortero impermeabilizante MasterSeal 501 "MBCC de Sika", en forma de lechada, mediante extendido con cepillo, rendimiento: 2 kg/m², en dos capas, sobre el hormigón ya fraguado.
Incluye: Limpieza. Humectación de la capa de hormigón pobre. Espolvoreo manual del mortero seco sobre la capa de hormigón pobre. Extendido de la lechada sobre la losa.
Criterio de medición de proyecto: Superficie medida según documentación gráfica de Proyecto.
Criterio de medición de obra: Se medirá la superficie realmente ejecutada según especificaciones de Proyecto.

| Código | Ud | Descripción | Rendimiento | Precio | Importe |
|---|---|---|---|---|---|
| mt08aaa010a | m³ | Agua. (material) | 0.005 | 11.68 | 0.06 |
| mt09bmr230d | kg | Mortero impermeabilizante MasterSeal 501 "MBCC de Sika", con resistencia a los sulfatos, alta resistencia a ciclos de congelamiento y deshielo y efecto protector frente a la carbonatación. (material) | 3.000 | 11.61 | 34.83 |
| mo032 | h | Especialista aplicador de productos impermeabilizantes. (mano de obra) | 0.088 | 57.16 | 5.03 |
| mo070 | h | Ayudante 1ª aplicador de productos impermeabilizantes. (mano de obra) | 0.088 | 42.73 | 3.76 |
| % | % | Herramienta menor | 2 % | 43.68 | 0.87 |
|  |  | Costes directos |  |  | 44.55 |
