# Revestimiento realcalinizador y protector del hormigón armado frente a la carbonatación

- Propiedad del archivo: CYPE INGENIEROS, S.A.
- Formato: FIEBDC-3/2002
- Ámbito geográfico: Bolivia
- Divisa: BOB
- Costes indirectos: 3.00 %
- Gastos generales: 13.00 %
- Beneficio industrial: 6.00 %
- IVA: 13.00 %

## E Estructuras

### EH Hormigón armado

#### EHO Protecciones

**EHO060** m² Revestimiento realcalinizador y protector del hormigón armado frente a la carbonatación.
Aplicación manual de dos capas de revestimiento realcalinizador y protector MasterProtect 126 "MBCC de Sika", de 3 mm de espesor (rendimiento: 3 kg/m² cada capa), para la reducción de la profundidad de carbonatación y posterior protección del hormigón armado frente a la carbonatación.
Incluye: Humectación y limpieza de la superficie soporte. Aplicación del producto.
Criterio de medición de proyecto: Superficie medida según documentación gráfica de Proyecto.
Criterio de medición de obra: Se medirá la superficie realmente ejecutada según especificaciones de Proyecto.

| Código | Ud | Descripción | Rendimiento | Precio | Importe |
|---|---|---|---|---|---|
| mt09reh470c | kg | Revestimiento realcalinizador y protector MasterProtect 126 "MBCC de Sika", compuesto por una mezcla de cementos especiales, agregados de granulometría seleccionada y aditivos, sin disolventes, permeable al vapor de agua y con resistencia a las heladas, para la reducción de la profundidad de carbonatación y posterior protección del hormigón armado frente a la carbonatación. (material) | 6.000 | 22.01 | 132.06 |
| mo020 | h | Especialista de construcción. (mano de obra) | 0.237 | 57.16 | 13.55 |
| mo113 | h | Ayudante 2ª de construcción. (mano de obra) | 0.237 | 41.17 | 9.76 |
| % | % | Herramienta menor | 2 % | 155.37 | 3.11 |
|  |  | Costes directos |  |  | 158.48 |
