# Reparación integral de junta, con mortero a base de cemento

- Propiedad del archivo: CYPE Ingenieros S.A.
- Formato: FIEBDC-3/2016
- Programa: Generador de precios de la construcción. CYPE Ingenieros, S.A.
- Fecha: 30/10/2024
- Ámbito geográfico: Bolivia
- Divisa: BOB
- Costes indirectos: 3 %
- Gastos generales: 13 %
- Beneficio industrial: 6 %
- IVA: 13 %

## E Estructuras

### EH Hormigón armado

#### EHY Reparaciones

**EHY041** m Reparación integral de junta, con mortero a base de cemento.
Reparación integral de junta de dilatación de estructura de hormigón, aplicando 6 kg/m de mortero reparador, reforzado con fibras, resistente a los sulfatos, de muy alta resistencia mecánica y retracción compensada, con una resistencia a compresión a 28 días mayor o igual a 40 N/mm² y un módulo de elasticidad mayor o igual a 17000 N/mm², Euroclase A1 de reacción al fuego, compuesto por cementos especiales, agregados seleccionados, aditivos y fibras, en una franja aproximada de 5 cm a cada lado de la junta, previo picado de la superficie soporte.
Incluye: Picado de la superficie del hormigón. Limpieza. Colocación del encofrado para formación de junta. Preparación de las mezclas. Aplicación del mortero de reparación. Perfilado de bordes. Curado. Retirada y acopio de los restos generados. Carga manual de los restos generados sobre camión o contenedor.
Criterio de medición de proyecto: Longitud medida según documentación gráfica de Proyecto.
Criterio de medición de obra: Se medirá la longitud realmente ejecutada según especificaciones de Proyecto.

| Código | Ud | Descripción | Rendimiento | Precio | Importe |
|---|---|---|---|---|---|
| mt28mrp011g | kg | Mortero reparador, reforzado con fibras, resistente a los sulfatos, de muy alta resistencia mecánica y retracción compensada, con una resistencia a compresión a 28 días mayor o igual a 40 N/mm² y un módulo de elasticidad mayor o igual a 17000 N/mm², Euroclase A1 de reacción al fuego, compuesto por cementos especiales, agregados seleccionados, aditivos y fibras, aplicado en espesores de hasta 35 mm en vertical y 75 mm en horizontal, para reparar elementos constructivos de hormigón estructural. (material) | 6 | 5.97 | 35.820 |
| mq05mai040 | h | Martillo eléctrico. (maquinaria) | 0.185 | 20.7 | 3.830 |
| mo020 | h | Especialista de construcción. (mano de obra) | 0.339 | 57.16 | 19.377 |
| mo112 | h | Ayudante general de construcción. (mano de obra) | 0.339 | 41.84 | 14.184 |
| % | % | Herramienta menor | 2 % | 73.211 | 1.464 |
|  |  | Costes directos |  |  | 74.675 |

Residuos:
- colocación: mt28mrp011g; factor de residuo 0.0063

## Recursos

**mt28mrp011g** kg Mortero reparador
Datos técnicos: Coste energético 5.534 MJ; Emisión de CO2 0.544 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
