# Fancoil mural

- Propiedad del archivo: CYPE Ingenieros S.A.
- Formato: FIEBDC-3/2016
- Programa: Generador de precios de la construcción. CYPE Ingenieros, S.A.
- Fecha: 30/10/2024
- Ámbito geográfico: Bolivia
- Divisa: BOB
- Costes indirectos: 3 %
- Gastos generales: 13 %
- Beneficio industrial: 6 %
- IVA: 13 %

## I Instalaciones

### IB Sistemas de climatización

#### IBH Sistema HVRF (Mitsubishi Electric)

**IBH060** Ud Fancoil mural.
Fancoil mural, gama Hybrid City Multi, modelo PKFY-WL10VLM-E "MITSUBISHI ELECTRIC", alimentación monofásica (230V/50Hz), potencia frigorífica nominal 1,2 kW (temperatura de bulbo seco del aire interior 27°C, temperatura de bulbo húmedo del aire interior 19°C, temperatura de bulbo seco del aire exterior 35°C), potencia calorífica nominal 1,4 kW (temperatura de bulbo seco del aire interior 20°C, temperatura de bulbo seco del aire exterior 7°C, temperatura de bulbo húmedo del aire exterior 6°C), consumo eléctrico nominal en refrigeración 0,02 kW, consumo eléctrico nominal en calefacción 0,01 kW, con ventilador de cuatro velocidades, caudal de aire a velocidad ultra baja/baja/media/alta: 3,3/3,8/4,1/4,5 m³/min, presión sonora a velocidad ultra baja/baja/media/alta: 22/26/28/30 dBA, dimensiones 299x773x237 mm, peso 11 kg. Regulación: control remoto por cable, conectable al bus M-Net, modelo PAR-U02MEDA-J.
Criterio de valoración económica: El precio no incluye la canalización ni el cableado eléctrico de alimentación.
Incluye: Replanteo. Colocación y fijación. Conexión a la red de conducción de agua. Conexión a la red eléctrica. Colocación y fijación del tubo entre la unidad interior y el control remoto por cable. Tendido de cables entre la unidad interior y el control remoto por cable. Conexionado de cables entre la unidad interior y el control remoto por cable. Conexión a la red de desagüe. Puesta en marcha.
Criterio de medición de proyecto: Número de unidades previstas, según documentación gráfica de Proyecto.
Criterio de medición de obra: Se medirá el número de unidades realmente ejecutadas según especificaciones de Proyecto.

| Código | Ud | Descripción | Rendimiento | Precio | Importe |
|---|---|---|---|---|---|
| mt42mee165a | Ud | Fancoil mural, gama Hybrid City Multi, modelo PKFY-WL10VLM-E "MITSUBISHI ELECTRIC", alimentación monofásica (230V/50Hz), potencia frigorífica nominal 1,2 kW (temperatura de bulbo seco del aire interior 27°C, temperatura de bulbo húmedo del aire interior 19°C, temperatura de bulbo seco del aire exterior 35°C), potencia calorífica nominal 1,4 kW (temperatura de bulbo seco del aire interior 20°C, temperatura de bulbo seco del aire exterior 7°C, temperatura de bulbo húmedo del aire exterior 6°C), consumo eléctrico nominal en refrigeración 0,02 kW, consumo eléctrico nominal en calefacción 0,01 kW, con ventilador de cuatro velocidades, caudal de aire a velocidad ultra baja/baja/media/alta: 3,3/3,8/4,1/4,5 m³/min, presión sonora a velocidad ultra baja/baja/media/alta: 22/26/28/30 dBA, dimensiones 299x773x237 mm, peso 11 kg. (material) | 1 | 11360.32 | 11360.320 |
| mt42mee810a | Ud | Control remoto por cable, conectable al bus M-Net, modelo PAR-U02MEDA-J "MITSUBISHI ELECTRIC", 140x25x120 mm, con pantalla táctil LCD retroiluminada con matriz de puntos, indicador del estado de funcionamiento con LED multicolor configurable (10 colores disponibles), sonda de temperatura ambiente, función de doble temperatura de consigna, función marcha/dentención, y 8 acciones programables para cada día de la semana. (material) | 1 | 3304.3 | 3304.300 |
| mt35aia090aa | m | Tubo rígido de PVC, enchufable, curvable en caliente, de color negro, de 16 mm de diámetro nominal, para canalización fija en superficie. Resistencia a la compresión 1250 N, resistencia al impacto 2 julios, temperatura de trabajo -5°C hasta 60°C, con grado de protección IP547, propiedades eléctricas: aislante, no propagador de la llama. Incluso abrazaderas, elementos de sujeción y accesorios (curvas, manguitos, tes, codos y curvas flexibles). (material) | 3 | 10.82 | 32.460 |
| mt42mee760 | m | Cable bus de comunicaciones, de 2 hilos, de 0,5 mm² de sección por hilo. (material) | 3 | 28.57 | 85.710 |
| mo005 | h | Especialista instalador de climatización. (mano de obra) | 1.101 | 58.74 | 64.673 |
| mo104 | h | Ayudante 1ª instalador de climatización. (mano de obra) | 1.101 | 42.65 | 46.958 |
| % | % | Herramienta menor | 2 % | 14894.421 | 297.888 |
|  |  | Costes directos |  |  | 15192.309 |

Residuos:
- colocación: mt35aia090aa; factor de residuo 0.0275
- colocación: mt42mee760 Cable bus de comunicaciones, de 2 hilos, de 0,5 mm² de sección por hilo; factor de residuo 0.01394

## Recursos

**mt42mee165a** Ud Fancoil mural, gama Hybrid City Multi
Datos técnicos: Coste energético 513.811 MJ; Emisión de CO2 35.146 kg
Residuos:
- embalaje: re150101 Envases de papel y cartón. (componente de residuo); rendimiento 0.18 kg; Código LER 15 01 01; Masa del elemento 1 kg; Volumen 0.001333 m3
- embalaje: re170203 Plástico. (componente de residuo); rendimiento 0.09 kg; Código LER 17 02 03; Masa del elemento 1 kg; Volumen 0.001667 m3

**mt35aia090aa** m Tubo rígido de PVC
Datos técnicos: Coste energético 11.626 MJ; Emisión de CO2 0.577 kg; Código LER 17 02 03; Masa del elemento 0.12 kg; Volumen 0.0002 m3

**mt42mee760** m Cable bus de comunicaciones, de 2 hilos, de 0,5 mm² de sección por hilo
Datos técnicos: Coste energético 1.881 MJ; Emisión de CO2 0.096 kg; Código LER 17 04 11; Masa del elemento 0.05 kg; Volumen 0.000033 m3
Residuos:
- embalaje: re150101 Envases de papel y cartón; rendimiento 0.071 kg
