# Montaje y desmontaje de grúa torre

- Propiedad del archivo: CYPE INGENIEROS, S.A.
- Formato: FIEBDC-3/2002
- Ámbito geográfico: Bolivia
- Divisa: BOB
- Costes indirectos: 3.00 %
- Gastos generales: 13.00 %
- Beneficio industrial: 6.00 %
- IVA: 13.00 %

## 0 Trabajos preliminares

### 0X Andamios y maquinaria de elevación

#### 0XT Grúas torre

**0XT030** Ud Montaje y desmontaje de grúa torre.
Montaje y desmontaje de grúa torre de obra para elevación y transporte de materiales, de 40 m de flecha, 1000 kg de carga máxima en punta y 30 m de altura bajo gancho.
Criterio de valoración económica: El precio no incluye la cimentación.
Incluye: Limpieza y preparación de la superficie de apoyo y protección de los espacios afectados. Montaje y colocación de los componentes. Desmontaje y retirada de la grúa torre.
Criterio de medición de proyecto: Número de unidades previstas, según documentación gráfica de Proyecto.
Criterio de medición de obra: Se medirá el número de unidades realmente ejecutadas según especificaciones de Proyecto.

| Código | Ud | Descripción | Rendimiento | Precio | Importe |
|---|---|---|---|---|---|
| mq07gto030kd | Ud | Montaje y desmontaje de grúa torre para transporte de materiales de 40 m de flecha, 1000 kg de carga máxima en punta y 30 m de altura bajo gancho. (maquinaria) | 1.000 | 27424.93 | 27424.93 |
| % | % | Herramienta menor | 2 % | 27424.93 | 548.50 |
|  |  | Costes directos |  |  | 27973.43 |
