# Piezas especiales para solera ventilada de hormigón

- Propiedad del archivo: CYPE INGENIEROS, S.A.
- Formato: FIEBDC-3/2002
- Ámbito geográfico: Bolivia
- Divisa: BOB
- Costes indirectos: 3.00 %
- Gastos generales: 13.00 %
- Beneficio industrial: 6.00 %
- IVA: 13.00 %

## A Acondicionamiento del terreno

### AN Nivelación

#### ANV Soleras ventiladas

**ANV011** Ud Piezas especiales para solera ventilada de hormigón.
Pieza de borde perimetral, en forma de "L", de polipropileno y polietileno reciclados, de 200x50x10 cm, color negro, colocada sobre base de hormigón pobre para impedir el paso del hormigón hacia el interior de las piezas durante la fase de vaciado del hormigón. Incluso elementos de fijación.
Incluye: Replanteo y colocación de las piezas.
Criterio de medición de proyecto: Número de unidades previstas, según documentación gráfica de Proyecto.
Criterio de medición de obra: Se medirá el número de unidades realmente ejecutadas según especificaciones de Proyecto.

| Código | Ud | Descripción | Rendimiento | Precio | Importe |
|---|---|---|---|---|---|
| mt07cid020d | Ud | Pieza de borde perimetral, en forma de "L", de polipropileno y polietileno reciclados, de 200x50x10 cm, color negro, para soleras ventiladas. (material) | 1.000 | 29.77 | 29.77 |
| mt50spa101 | kg | Clavos de acero. (material) | 0.100 | 14.11 | 1.41 |
| mt08var050 | kg | Alambre galvanizado para atar, de 1,30 mm de diámetro. (material) | 0.050 | 11.61 | 0.58 |
| mo112 | h | Ayudante general de construcción. (mano de obra) | 0.110 | 41.53 | 4.57 |
| % | % | Herramienta menor | 2 % | 36.33 | 0.73 |
|  |  | Costes directos |  |  | 37.06 |
