# Piezas especiales para solera ventilada de hormigón

- Propiedad del archivo: CYPE INGENIEROS, S.A.
- Formato: FIEBDC-3/2002
- Ámbito geográfico: Bolivia
- Divisa: BOB
- Costes indirectos: 3.00 %
- Gastos generales: 13.00 %
- Beneficio industrial: 6.00 %
- IVA: 13.00 %

## A Acondicionamiento del terreno

### AN Nivelación

#### ANV Soleras ventiladas

**ANV011** Ud Piezas especiales para solera ventilada de hormigón.
Pieza de cierre lateral de módulo de 50 cm de altura, de polipropileno y polietileno reciclados, de 46x44,5x47 cm, color azul, colocada sobre base de hormigón pobre para impedir el paso del hormigón hacia el interior de las piezas durante la fase de vaciado del hormigón.
Incluye: Replanteo y colocación de las piezas.
Criterio de medición de proyecto: Número de unidades previstas, según documentación gráfica de Proyecto.
Criterio de medición de obra: Se medirá el número de unidades realmente ejecutadas según especificaciones de Proyecto.

| Código | Ud | Descripción | Rendimiento | Precio | Importe |
|---|---|---|---|---|---|
| mt07cid025g | Ud | Pieza de cierre lateral de módulo de 50 cm de altura, de polipropileno y polietileno reciclados, de 46x44,5x47 cm, color azul, para soleras ventiladas. (material) | 1.000 | 37.95 | 37.95 |
| mo112 | h | Ayudante general de construcción. (mano de obra) | 0.110 | 41.53 | 4.57 |
| % | % | Herramienta menor | 2 % | 42.52 | 0.85 |
|  |  | Costes directos |  |  | 43.37 |
