# Sumidero sifónico con cámara de inspección con bomba

- Propiedad del archivo: CYPE INGENIEROS, S.A.
- Formato: FIEBDC-3/2002
- Ámbito geográfico: Bolivia
- Divisa: BOB
- Costes indirectos: 3.00 %
- Gastos generales: 13.00 %
- Beneficio industrial: 6.00 %
- IVA: 13.00 %

## A Acondicionamiento del terreno

### AS Red de alcantarillado sanitario horizontal

#### ASI Sistemas de evacuación de pisos y pisos

**ASI030** Ud Sumidero sifónico con cámara de inspección con bomba.
Estación de elevación para aguas grises, instalación enterrada, paso libre máximo de 10 mm, apta para temperaturas hasta 35°C (para corto tiempo 90°C), formada por tanque de polietileno con bastidor y tapa de acero galvanizado, conexión en impulsión de 1 1/4", dos conexiones de entrada DN 100/70, sumidero, sifón, tubería interior, bomba sumergible, interruptor de flotador, para control automático del nivel, potencia nominal del motor de 0,55 kW, alimentación monofásica (230V/50Hz), válvula antirretorno, para recogida de aguas pluviales o de locales húmedos. Incluso accesorios de montaje, piezas especiales y elementos de sujeción.
Incluye: Replanteo y trazado. Montaje, conexionado y comprobación de su correcto funcionamiento.
Criterio de medición de proyecto: Número de unidades previstas, según documentación gráfica de Proyecto.
Criterio de medición de obra: Se medirá el número de unidades realmente ejecutadas según especificaciones de Proyecto.

| Código | Ud | Descripción | Rendimiento | Precio | Importe |
|---|---|---|---|---|---|
| mt37bcw500c | Ud | Estación de elevación para aguas grises, instalación enterrada, paso libre máximo de 10 mm, apta para temperaturas hasta 35°C (para corto tiempo 90°C), formada por tanque de polietileno con bastidor y tapa de acero galvanizado, conexión en impulsión de 1 1/4", dos conexiones de entrada DN 100/70, sumidero, sifón, tubería interior, bomba sumergible, interruptor de flotador, para control automático del nivel, potencia nominal del motor de 0,55 kW, alimentación monofásica (230V/50Hz), válvula antirretorno. (material) | 1.000 | 10760.04 | 10760.04 |
| mt11var020 | Ud | Kit de accesorios de montaje, piezas especiales y elementos de sujeción, para alcantarillado sanitario. (material) | 1.000 | 6.86 | 6.86 |
| mo008 | h | Especialista plomero. (mano de obra) | 0.330 | 61.32 | 20.24 |
| mo020 | h | Especialista de construcción. (mano de obra) | 0.330 | 59.67 | 19.69 |
| mo112 | h | Ayudante general de construcción. (mano de obra) | 0.165 | 43.68 | 7.21 |
| % | % | Herramienta menor | 2 % | 10814.04 | 216.28 |
|  |  | Costes directos |  |  | 11030.32 |
