# Demolición de hoja exterior de fachada, de mampostería revestida

- Propiedad del archivo: CYPE INGENIEROS, S.A.
- Formato: FIEBDC-3/2002
- Ámbito geográfico: Bolivia
- Divisa: BOB
- Costes indirectos: 3.00 %
- Gastos generales: 13.00 %
- Beneficio industrial: 6.00 %
- IVA: 13.00 %

## D Demoliciones

### DF Fachadas

#### DFF Mamposterías

**DFF020** m² Demolición de hoja exterior de fachada, de mampostería revestida.
Demolición de hoja exterior en cerramiento de fachada, de mampostería revestida, formada por bloque cerámico aligerado de 19 cm de espesor, con medios manuales, sin afectar a la estabilidad de los elementos constructivos contiguos, dejando adarajas para facilitar posteriormente la traba con la nueva mampostería, y carga manual sobre camión o contenedor.
Criterio de valoración económica: El precio incluye la demolición del revestimiento.
Incluye: Demolición de la mampostería y sus revestimientos. Fragmentación de los escombros en piezas manejables. Retirada y acopio de escombros. Limpieza de los restos de obra. Carga manual de escombros sobre camión o contenedor.
Criterio de medición de proyecto: Superficie medida según documentación gráfica de Proyecto.
Criterio de medición de obra: Se medirá la superficie realmente demolida según especificaciones de Proyecto.

| Código | Ud | Descripción | Rendimiento | Precio | Importe |
|---|---|---|---|---|---|
| mo113 | h | Ayudante 2ª de construcción. (mano de obra) | 0.553 | 40.86 | 22.60 |
| % | % | Herramienta menor | 2 % | 22.60 | 0.45 |
|  |  | Costes directos |  |  | 23.05 |
