# Desmontaje de radiador o panel mural

- Propiedad del archivo: CYPE INGENIEROS, S.A.
- Formato: FIEBDC-3/2002
- Ámbito geográfico: Bolivia
- Divisa: BOB
- Costes indirectos: 3.00 %
- Gastos generales: 13.00 %
- Beneficio industrial: 6.00 %
- IVA: 13.00 %

## D Demoliciones

### DI Instalaciones

#### DIC Calefacción, climatización y A.C.S.

**DIC010** Ud Desmontaje de radiador o panel mural.
Desmontaje de radiador de 80 kg de peso máximo, con medios manuales, y recuperación, acopio y montaje del material en el mismo emplazamiento, dejando la toma y la salida con tapones provisionales, y carga manual sobre camión o contenedor.
Criterio de valoración económica: El precio incluye el desmontaje de los accesorios y de los soportes de fijación.
Incluye: Desmontaje del elemento. Clasificación y etiquetado. Acopio de los materiales a reutilizar. Reposición y conexionado del elemento. Retirada y acopio de los restos de obra. Limpieza de los restos de obra. Carga manual de los restos de obra sobre camión o contenedor.
Criterio de medición de proyecto: Número de unidades previstas, según documentación gráfica de Proyecto.
Criterio de medición de obra: Se medirá el número de unidades realmente desmontadas según especificaciones de Proyecto.

| Código | Ud | Descripción | Rendimiento | Precio | Importe |
|---|---|---|---|---|---|
| mt38www010 | Ud | Material auxiliar para instalaciones de calefacción. (material) | 1.000 | 14.76 | 14.76 |
| mo004 | h | Especialista instalador de sistemas de calefacción. (mano de obra) | 1.032 | 58.30 | 60.17 |
| mo103 | h | Ayudante 1ª instalador de sistemas de calefacción. (mano de obra) | 1.032 | 42.33 | 43.68 |
| % | % | Herramienta menor | 2 % | 118.61 | 2.37 |
|  |  | Costes directos |  |  | 120.98 |
