# Botaguas cerámico de gres de ferrogrés en piezas de 20x27x1,3 cm

- Propiedad del archivo: CYPE INGENIEROS, S.A.
- Formato: FIEBDC-3/2002
- Ámbito geográfico: Bolivia
- Divisa: BOB
- Costes indirectos: 3.00 %
- Gastos generales: 13.00 %
- Beneficio industrial: 6.00 %
- IVA: 13.00 %

## H Remates y ayudas

### HR Remates

#### HRC Cerámicos

**HRC030** m Botaguas cerámico de gres de ferrogrés en piezas de 20x27x1,3 cm, recibido con mortero de cemento, confeccionado en obra, con aditivo hidrófugo, dosificación 1:4 y rejuntado entre piezas y de las uniones con los muros con mortero de juntas cementoso con absorción de agua reducida, CG2, para juntas entre 3 y 15 mm.
Formación de botaguas cerámico de gres de ferrogrés en piezas de 20x27x1,3 cm, con goterón y empotrado en las jambas, cubriendo los alféizares, los salientes de los paramentos, las cornisas de fachada, etc., recibido con mortero de cemento, confeccionado en obra, con aditivo hidrófugo, dosificación 1:4, creando una pendiente suficiente para evacuar el agua y rejuntado entre piezas y de las uniones con los muros con mortero de juntas cementoso con absorción de agua reducida, CG2, para juntas entre 3 y 15 mm. Incluso parte proporcional de replanteo, cortes y limpieza final.
Incluye: Replanteo de las piezas en el hueco o remate. Preparación y regularización del soporte. Colocación con mortero de las piezas. Relleno de juntas y limpieza del botaguas.
Criterio de medición de proyecto: Longitud del ancho del hueco, medida según documentación gráfica de Proyecto, incrementada en 5 cm a cada lado.
Criterio de medición de obra: Se medirá la longitud realmente ejecutada según especificaciones de Proyecto, incluyendo los empotramientos en las jambas.

| Código | Ud | Descripción | Rendimiento | Precio | Importe |
|---|---|---|---|---|---|
| mt20vce010cf | m | Botaguas cerámico de gres de ferrogrés en piezas de 20x27x1,3 cm, con goterón. (material) | 1.050 | 111.40 | 116.97 |
| mt08aaa010a | m³ | Agua. (material) | 0.006 | 10.71 | 0.06 |
| mt01arg005a | t | Arena de cantera, para mortero preparado en obra. (material) | 0.011 | 145.98 | 1.61 |
| mt08cem000j | kg | Cemento gris en sacos. (material) | 2.660 | 1.12 | 2.98 |
| mt08adt010 | kg | Aditivo hidrófugo para impermeabilización de morteros u hormigones. (material) | 0.053 | 8.57 | 0.45 |
| mt09mcr070a | kg | Mortero de juntas cementoso con resistencia elevada a la abrasión y absorción de agua reducida, CG2, para junta abierta entre 3 y 15 mm. (material) | 0.101 | 6.83 | 0.69 |
| mq06hor010 | h | Hormigonera. (maquinaria) | 0.005 | 10.32 | 0.05 |
| op00amo010 |  | Amoladora o radial. | 1.000 | 0.00 | 0.00 |
| mo020 | h | Especialista de construcción. (mano de obra) | 0.279 | 37.97 | 10.59 |
| mo113 | h | Ayudante 2ª de construcción. (mano de obra) | 0.342 | 26.83 | 9.18 |
| % | % | Herramienta menor | 2 % | 142.58 | 2.85 |
|  |  | Costes directos |  |  | 145.43 |
