# Amplificador de línea

- Propiedad del archivo: CYPE INGENIEROS, S.A.
- Formato: FIEBDC-3/2002
- Ámbito geográfico: Bolivia
- Divisa: BOB
- Costes indirectos: 3.00 %
- Gastos generales: 13.00 %
- Beneficio industrial: 6.00 %
- IVA: 13.00 %

## I Instalaciones

### IA Audiovisuales

#### IAA Red de cables coaxiales

**IAA090** Ud Amplificador de línea.
Central de amplificación separada, de 3 entradas, 1 entrada para señales de FI de 42 dB de ganancia, 1 entrada para señales de RTV+FI de 42 dB de ganancia y 1 entrada para señales de RTV de 40 dB de ganancia, 2 salidas de RTV+FI, ecualización regulable, tensión máxima de salida de 124 dBµV para FI y 117 dBµV para RTV.
Incluye: Colocación del amplificador. Conexionado y comprobación de su correcto funcionamiento.
Criterio de medición de proyecto: Número de unidades previstas, según documentación gráfica de Proyecto.
Criterio de medición de obra: Se medirá el número de unidades realmente ejecutadas según especificaciones de Proyecto.

| Código | Ud | Descripción | Rendimiento | Precio | Importe |
|---|---|---|---|---|---|
| mt40eaf035a | Ud | Central de amplificación separada, de 3 entradas, 1 entrada para señales de FI de 42 dB de ganancia, 1 entrada para señales de RTV+FI de 42 dB de ganancia y 1 entrada para señales de RTV de 40 dB de ganancia, 2 salidas de RTV+FI, ecualización regulable, tensión máxima de salida de 124 dBµV para FI y 117 dBµV para RTV. (material) | 1.000 | 922.71 | 922.71 |
| mo001 | h | Especialista instalador de telecomunicaciones. (mano de obra) | 0.220 | 58.30 | 12.83 |
| mo056 | h | Ayudante 1ª instalador de telecomunicaciones. (mano de obra) | 0.220 | 42.33 | 9.31 |
| % | % | Herramienta menor | 2 % | 944.85 | 18.90 |
|  |  | Costes directos |  |  | 963.75 |
