# Amplificador de línea

- Propiedad del archivo: CYPE INGENIEROS, S.A.
- Formato: FIEBDC-3/2002
- Ámbito geográfico: Bolivia
- Divisa: BOB
- Costes indirectos: 3.00 %
- Gastos generales: 13.00 %
- Beneficio industrial: 6.00 %
- IVA: 13.00 %

## I Instalaciones

### IA Audiovisuales

#### IAA Red de cables coaxiales

**IAA090** Ud Amplificador de línea.
Amplificador multibanda de 5-2200 MHz.
Incluye: Colocación del amplificador. Conexionado y comprobación de su correcto funcionamiento.
Criterio de medición de proyecto: Número de unidades previstas, según documentación gráfica de Proyecto.
Criterio de medición de obra: Se medirá el número de unidades realmente ejecutadas según especificaciones de Proyecto.

| Código | Ud | Descripción | Rendimiento | Precio | Importe |
|---|---|---|---|---|---|
| mt40baf020a | Ud | Amplificador multibanda de 5-2200 MHz. (material) | 1.000 | 395.31 | 395.31 |
| mo001 | h | Especialista instalador de telecomunicaciones. (mano de obra) | 0.220 | 58.30 | 12.83 |
| mo056 | h | Ayudante 1ª instalador de telecomunicaciones. (mano de obra) | 0.220 | 42.33 | 9.31 |
| % | % | Herramienta menor | 2 % | 417.45 | 8.35 |
|  |  | Costes directos |  |  | 425.80 |
