# Acumulador de agua a gas, convencional

- Propiedad del archivo: CYPE INGENIEROS, S.A.
- Formato: FIEBDC-3/2002
- Ámbito geográfico: Bolivia
- Divisa: BOB
- Costes indirectos: 3.00 %
- Gastos generales: 13.00 %
- Beneficio industrial: 6.00 %
- IVA: 13.00 %

## I Instalaciones

### IC Calefacción, refrigeración, climatización y A.C.S.

#### ICA Agua caliente

**ICA040** Ud Acumulador de agua a gas, convencional.
Acumulador a gas natural para el servicio de A.C.S., de suelo, capacidad 400 l cámara de combustión abierta y tiro natural, potencia 44 kW, eficiencia energética clase C, perfil de consumo XXL, con dispositivo de control de evacuación de los productos de la combustión, sin incluir el conducto para evacuación de los productos de la combustión. Incluso soporte y anclajes de fijación a paramento vertical, llaves de corte de esfera, válvula de seguridad y latiguillos flexibles, tanto en la entrada de agua como en la salida. Totalmente montado, conexionado y probado.
Incluye: Replanteo del aparato. Fijación en paramento mediante elementos de anclaje. Colocación del aparato y accesorios. Conexionado con las redes de conducción de agua, eléctrica y de tierra. Puesta en marcha.
Criterio de medición de proyecto: Número de unidades previstas, según documentación gráfica de Proyecto.
Criterio de medición de obra: Se medirá el número de unidades realmente ejecutadas según especificaciones de Proyecto.

| Código | Ud | Descripción | Rendimiento | Precio | Importe |
|---|---|---|---|---|---|
| mt38agd030i | Ud | Acumulador a gas natural para el servicio de A.C.S., de suelo, capacidad 400 l, cámara de combustión abierta y tiro natural, potencia 44 kW, eficiencia energética clase C, perfil de consumo XXL, con dispositivo de control de evacuación de los productos de la combustión. (material) | 1.000 | 30424.34 | 30424.34 |
| mt37sve010e | Ud | Válvula de esfera de latón niquelado para roscar de 1 1/4". (material) | 2.000 | 153.74 | 307.48 |
| mt37svs010c | Ud | Válvula de seguridad, de latón, con rosca de 1/2" de diámetro, tarada a 6 bar de presión. (material) | 1.000 | 40.52 | 40.52 |
| mt38www011 | Ud | Material auxiliar para instalaciones de A.C.S. (material) | 1.000 | 12.74 | 12.74 |
| mo004 | h | Especialista instalador de sistemas de calefacción. (mano de obra) | 5.066 | 58.30 | 295.35 |
| mo103 | h | Ayudante 1ª instalador de sistemas de calefacción. (mano de obra) | 5.066 | 42.33 | 214.44 |
| % | % | Herramienta menor | 2 % | 31294.87 | 625.90 |
|  |  | Costes directos |  |  | 31920.77 |
