# Caldera a gas, colectiva, de condensación, de pie, de acero inoxidable

- Propiedad del archivo: CYPE INGENIEROS, S.A.
- Formato: FIEBDC-3/2002
- Ámbito geográfico: Bolivia
- Divisa: BOB
- Costes indirectos: 3.00 %
- Gastos generales: 13.00 %
- Beneficio industrial: 6.00 %
- IVA: 13.00 %

## I Instalaciones

### IC Calefacción, refrigeración, climatización y A.C.S.

#### ICG Calderas a gas

**ICG234** Ud Caldera a gas, colectiva, de condensación, de pie, de acero inoxidable.
Caldera de pie, de condensación, con cuerpo de acero inoxidable y quemador de premezcla de gas natural y propano con encendido electrónico, potencia útil (80/60°C) 102 kW, potencia útil (50/30°C) 110,2 kW, rendimiento útil (80/60°C) 97,2%, rendimiento útil (50/30°C) 105,1%, rendimiento útil (50/30°C) al 30% de la carga 108,1%, peso 109 kg, emisión de NOx clase 6, regulación con salidas para 3 circuitos directos de calefacción y A.C.S., entradas para sondas de temperatura, señal de alarma, función antilegionela, tres programaciones horarias, posibilidad de control remoto desde un smartphone, tablet o PC con navegador de internet y de control de hasta 15 calderas en cascada, y sonda de temperatura exterior. Incluso y desagüe a sumidero para el vaciado de la caldera y el drenaje de la válvula de seguridad, sin incluir el conducto para evacuación de los productos de la combustión. Totalmente montada, conexionada y probada.
Incluye: Replanteo. Presentación de los elementos. Montaje de la caldera y sus accesorios. Conexionado con las redes de conducción de agua, de gas, de evacuación y eléctrica, y con el conducto de evacuación de los productos de la combustión. Puesta en marcha.
Criterio de medición de proyecto: Número de unidades previstas, según documentación gráfica de Proyecto.
Criterio de medición de obra: Se medirá el número de unidades realmente ejecutadas según especificaciones de Proyecto.

| Código | Ud | Descripción | Rendimiento | Precio | Importe |
|---|---|---|---|---|---|
| mt38bax025d | Ud | Caldera de pie, de condensación, con cuerpo de acero inoxidable y quemador de premezcla de gas natural y propano con encendido electrónico, potencia útil (80/60°C) 102 kW, potencia útil (50/30°C) 110,2 kW, rendimiento útil (80/60°C) 97,2%, rendimiento útil (50/30°C) 105,1%, rendimiento útil (50/30°C) al 30% de la carga 108,1%, peso 109 kg, emisión de NOx clase 6, regulación con salidas para 3 circuitos directos de calefacción y A.C.S., entradas para sondas de temperatura, señal de alarma, función antilegionela, tres programaciones horarias, posibilidad de control remoto desde un smartphone, tablet o PC con navegador de internet y de control de hasta 15 calderas en cascada, y sonda de temperatura exterior. (material) | 1.000 | 52519.08 | 52519.08 |
| mt38www050 | Ud | Desagüe a sumidero, para el drenaje de la válvula de seguridad, compuesto por 1 m de tubo de acero negro de 1/2" y embudo desagüe, incluso accesorios y piezas especiales. (material) | 1.000 | 131.79 | 131.79 |
| mt38www010 | Ud | Material auxiliar para instalaciones de calefacción. (material) | 1.000 | 14.76 | 14.76 |
| mo004 | h | Especialista instalador de sistemas de calefacción. (mano de obra) | 4.406 | 58.30 | 256.87 |
| mo103 | h | Ayudante 1ª instalador de sistemas de calefacción. (mano de obra) | 4.406 | 42.33 | 186.51 |
| % | % | Herramienta menor | 2 % | 53109.01 | 1062.18 |
|  |  | Costes directos |  |  | 54171.19 |
