# Chimenea individual concéntrica de triple pared de acero inoxidable, con aislamiento

- Propiedad del archivo: CYPE INGENIEROS, S.A.
- Formato: FIEBDC-3/2002
- Ámbito geográfico: Bolivia
- Divisa: BOB
- Costes indirectos: 3.00 %
- Gastos generales: 13.00 %
- Beneficio industrial: 6.00 %
- IVA: 13.00 %

## I Instalaciones

### IC Calefacción, refrigeración, climatización y A.C.S.

#### ICO Sistemas de evacuación de los productos de la combustión

**ICO125** m Chimenea individual concéntrica de triple pared de acero inoxidable, con aislamiento.
Chimenea modular concéntrica, metálica, formada por tubo de triple pared con aislamiento, de 130/190/240 mm de diámetro, compuesto por pared interior de acero inoxidable AISI 316L, pared intermedia de acero galvanizado y pared exterior de acero inoxidable AISI 304, con aislamiento de lana de roca entre la pared interior y la pared intermedia, de 30 mm de espesor y 100 kg/m³ de densidad, temperatura máxima de 450°C, presión de trabajo de hasta 40 Pa, para evacuación de los productos de la combustión y admisión de aire comburente, de la estufa o el cassette insertable, con cámara de combustión estanca, a leña. Incluso accesorios, piezas especiales, módulos finales y material auxiliar para montaje y sujeción a la obra.
Incluye: Replanteo. Presentación de tubos, accesorios, piezas especiales y módulos finales. Fijación del material auxiliar para montaje y sujeción a la obra. Montaje. Conexionado y comprobación de su correcto funcionamiento.
Criterio de medición de proyecto: Longitud medida desde el arranque de la chimenea hasta la parte superior del módulo final, según documentación gráfica de Proyecto.
Criterio de medición de obra: Se medirá, desde el arranque de la chimenea hasta la parte superior del módulo final, la longitud realmente ejecutada según especificaciones de Proyecto.

| Código | Ud | Descripción | Rendimiento | Precio | Importe |
|---|---|---|---|---|---|
| mt20din086a | Ud | Material auxiliar para montaje y sujeción a la obra de los tubos de triple pared con aislamiento, de 130/190/240 mm de diámetro. (material) | 1.000 | 111.97 | 111.97 |
| mt20din085an | m | Tubo de triple pared con aislamiento, de 130/190/240 mm de diámetro, compuesto por pared interior de acero inoxidable AISI 316L, pared intermedia de acero galvanizado y pared exterior de acero inoxidable AISI 304, con aislamiento de lana de roca entre la pared interior y la pared intermedia, de 30 mm de espesor y 100 kg/m³ de densidad, temperatura máxima de 450°C, presión de trabajo de hasta 40 Pa, con el precio incrementado el 65% en concepto de accesorios, piezas especiales y módulos finales. (material) | 1.000 | 3079.12 | 3079.12 |
| mo004 | h | Especialista instalador de sistemas de calefacción. (mano de obra) | 0.430 | 58.30 | 25.07 |
| mo103 | h | Ayudante 1ª instalador de sistemas de calefacción. (mano de obra) | 0.430 | 42.33 | 18.20 |
| % | % | Herramienta menor | 2 % | 3234.36 | 64.69 |
|  |  | Costes directos |  |  | 3299.05 |
