# Sistema de alimentación de astillas de madera, para caldera de biomasa

- Propiedad del archivo: CYPE INGENIEROS, S.A.
- Formato: FIEBDC-3/2002
- Ámbito geográfico: Bolivia
- Divisa: BOB
- Costes indirectos: 3.00 %
- Gastos generales: 13.00 %
- Beneficio industrial: 6.00 %
- IVA: 13.00 %

## I Instalaciones

### IC Calefacción, refrigeración, climatización y A.C.S.

#### ICQ Calderas de biomasa

**ICQ020** Ud Sistema de alimentación de astillas de madera, para caldera de biomasa.
Sistema de alimentación de astillas, para caldera de biomasa compuesto por disco rotatorio para extractor rotativo, con motor para alimentación monofásica a 230 V, conexión a caldera y engranajes, extractor rotativo de 2 m de diámetro, formado por ballestas y transportador helicoidal sinfín, alargamiento de transportador helicoidal sinfín cerrado de 0,15 m de longitud,. Totalmente montado, conexionado y probado.
Incluye: Replanteo. Conexionado de los elementos a la red.
Criterio de medición de proyecto: Número de unidades previstas, según documentación gráfica de Proyecto.
Criterio de medición de obra: Se medirá el número de unidades realmente ejecutadas según especificaciones de Proyecto.

| Código | Ud | Descripción | Rendimiento | Precio | Importe |
|---|---|---|---|---|---|
| mt38cbh145a | Ud | Disco rotatorio para extractor rotativo, con motor para alimentación monofásica a 230 V, conexión a caldera y engranajes, para sistema de alimentación de caldera de biomasa. (material) | 1.000 | 24190.23 | 24190.23 |
| mt38cbh146a | Ud | Extractor rotativo de 2 m de diámetro, formado por ballestas y transportador helicoidal sinfín, para sistema de alimentación de caldera de biomasa. (material) | 1.000 | 10600.89 | 10600.89 |
| mt38cbh144a | Ud | Alargamiento de transportador helicoidal sinfín cerrado de 0,15 m de longitud, para sistema de alimentación de caldera de biomasa. (material) | 1.000 | 3151.15 | 3151.15 |
| mt38cbh072a | Ud | Tubo de conexión, para sistema de alimentación de caldera de biomasa. (material) | 1.000 | 693.60 | 693.60 |
| mo004 | h | Especialista instalador de sistemas de calefacción. (mano de obra) | 4.406 | 61.32 | 270.18 |
| mo103 | h | Ayudante 1ª instalador de sistemas de calefacción. (mano de obra) | 4.406 | 44.52 | 196.16 |
| % | % | Herramienta menor | 2 % | 39102.21 | 782.04 |
|  |  | Costes directos |  |  | 39884.25 |
