# Equipo agua-agua, bomba de calor, para producción de A.C.S. y calefacción

- Propiedad del archivo: CYPE INGENIEROS, S.A.
- Formato: FIEBDC-3/2002
- Ámbito geográfico: Bolivia
- Divisa: BOB
- Costes indirectos: 3.00 %
- Gastos generales: 13.00 %
- Beneficio industrial: 6.00 %
- IVA: 13.00 %

## I Instalaciones

### IC Calefacción, refrigeración, climatización y A.C.S.

#### ICV Unidades centralizadas para calefacción, refrigeración, climatización y A.C.S.

**ICV152** Ud Equipo agua-agua, bomba de calor, para producción de A.C.S. y calefacción.
Equipo agua-agua, bomba de calor, para producción de A.C.S. y calefacción, formado por bomba de calor, agua-agua, para gas R-407C, clase de eficiencia energética A++, con temperatura de salida del agua menor de 54°C, clase de eficiencia energética A++, con temperatura de salida del agua mayor de 54°C, potencia calorífica 10,5 kW, COP 5,6, potencia sonora 42 dBA, presión sonora 40 dBA, dimensiones 740x600x650 mm, peso 145 kg, alimentación trifásica (400V/50Hz), con intercambiador de placas externo, soporte de pared con kit de fijación para el intercambiador de placas, medidor de energía, resistencia eléctrica de apoyo configurable a 2 kW, a 4 kW y a 6 kW, bombas de circulación de alta eficiencia en el circuito primario y en el circuito de calefacción, válvula de 3 vías, para producción de A.C.S., grupos de seguridad en el circuito primario, en el circuito de calefacción y en el circuito para producción de A.C.S., y contacto SG-ready para integración en un sistema de gestión energética inteligente e interacumulador de A.C.S. de acero inoxidable AISI 316, de 300 litros de capacidad, clase de eficiencia energética C. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42wol016b | Ud | Bomba de calor, agua-agua, para gas R-407C, clase de eficiencia energética A++, con temperatura de salida del agua menor de 54°C, clase de eficiencia energética A++, con temperatura de salida del agua mayor de 54°C, potencia calorífica 10,5 kW, COP 5,6, potencia sonora 42 dBA, presión sonora 40 dBA, dimensiones 740x600x650 mm, peso 145 kg, alimentación trifásica (400V/50Hz), con intercambiador de placas externo, soporte de pared con kit de fijación para el intercambiador de placas, medidor de energía, resistencia eléctrica de apoyo configurable a 2 kW, a 4 kW y a 6 kW, bombas de circulación de alta eficiencia en el circuito primario y en el circuito de calefacción, válvula de 3 vías, para producción de A.C.S., grupos de seguridad en el circuito primario, en el circuito de calefacción y en el circuito para producción de A.C.S., y contacto SG-ready para integración en un sistema de gestión energética inteligente. (material) | 1.000 | 104954.48 | 104954.48 |
| mt42eco100bd | Ud | Interacumulador de A.C.S. de acero inoxidable AISI 316, de 300 litros de capacidad, clase de eficiencia energética C, de 560 mm de diámetro exterior, 1860 mm de altura total, 8 bar de presión de trabajo, con serpentín espiral corrugado flexible de 3,11 m² de superficie de intercambio, aislamiento térmico de espuma rígida de poliuretano inyectado libre de HCFC y acabado exterior con forro de PVC semirrígido. (material) | 1.000 | 18196.44 | 18196.44 |
| mt37www060f | Ud | Filtro retenedor de residuos de latón, con tamiz de acero inoxidable con perforaciones de 0,5 mm de diámetro, con rosca de 1 1/4", para una presión máxima de trabajo de 16 bar y una temperatura máxima de 110°C. (material) | 1.000 | 171.05 | 171.05 |
| mt37www050e | Ud | Manguito antivibración, de goma, con rosca de 1 1/4", para una presión máxima de trabajo de 10 bar. (material) | 4.000 | 340.54 | 1362.16 |
| mt42www050 | Ud | Termómetro bimetálico, diámetro de esfera de 100 mm, con toma vertical, con vaina de 1/2", escala de temperatura de 0 a 120°C. (material) | 1.000 | 520.85 | 520.85 |
| mt37sve010d | Ud | Válvula de esfera de latón niquelado para roscar de 1". (material) | 4.000 | 111.35 | 445.40 |
| mt37sve010e | Ud | Válvula de esfera de latón niquelado para roscar de 1 1/4". (material) | 4.000 | 153.74 | 614.96 |
| mo005 | h | Especialista instalador de climatización. (mano de obra) | 9.913 | 58.30 | 577.93 |
| mo104 | h | Ayudante 1ª instalador de climatización. (mano de obra) | 9.913 | 42.33 | 419.62 |
| % | % | Herramienta menor | 2 % | 127262.89 | 2545.26 |
|  |  | Costes directos |  |  | 129808.15 |
