# Detector infrarrojo con lente Fresnel

- Propiedad del archivo: CYPE INGENIEROS, S.A.
- Formato: FIEBDC-3/2002
- Ámbito geográfico: Bolivia
- Divisa: BOB
- Costes indirectos: 3.00 %
- Gastos generales: 13.00 %
- Beneficio industrial: 6.00 %
- IVA: 13.00 %

## I Instalaciones

### ID Seguridad

#### IDD Detectores volumétricos

**IDD020** Ud Detector infrarrojo con lente Fresnel.
Detector volumétrico infrarrojo de lente Fresnel, cobertura volumétrica de 9 m/360°, de 34 zonas sensibles y 5 planos, con led de test y protección antiapertura. Instalación superficial en techo. Incluso elementos de fijación.
Incluye: Replanteo. Fijación al paramento. Montaje, conexionado y comprobación de su correcto funcionamiento.
Criterio de medición de proyecto: Número de unidades previstas, según documentación gráfica de Proyecto.
Criterio de medición de obra: Se medirá el número de unidades realmente ejecutadas según especificaciones de Proyecto.

| Código | Ud | Descripción | Rendimiento | Precio | Importe |
|---|---|---|---|---|---|
| mt41ing070a | Ud | Detector volumétrico infrarrojo de lente Fresnel, cobertura volumétrica de 9 m/360°, de 34 zonas sensibles y 5 planos, con led de test y protección antiapertura, para instalar en la superficie del techo. Incluso elementos de fijación. (material) | 1.000 | 475.30 | 475.30 |
| mo006 | h | Especialista instalador de redes y equipos de detección y seguridad. (mano de obra) | 0.275 | 58.74 | 16.15 |
| mo105 | h | Ayudante 1ª instalador de redes y equipos de detección y seguridad. (mano de obra) | 0.275 | 42.65 | 11.73 |
| % | % | Herramienta menor | 2 % | 503.18 | 10.06 |
|  |  | Costes directos |  |  | 513.24 |
