# Timbre empotrado

- Propiedad del archivo: CYPE INGENIEROS, S.A.
- Formato: FIEBDC-3/2002
- Ámbito geográfico: Bolivia
- Divisa: BOB
- Costes indirectos: 3.00 %
- Gastos generales: 13.00 %
- Beneficio industrial: 6.00 %
- IVA: 13.00 %

## I Instalaciones

### IE Eléctricas

#### IEM Mecanismos

**IEM093** Ud Timbre empotrado.
Timbre con 4 melodías, de tensión asignada 230 V, gama básica formado por mecanismo para timbre con 4 melodías y tapa con perforaciones, para timbre, zumbador y altavoz, de material termoplástico, libre de halógenos, color blanco acabado brillante. Instalación empotrada.
Criterio de valoración económica: El precio no incluye la caja para mecanismo empotrado ni el marco embellecedor.
Incluye: Montaje, conexionado y comprobación de su correcto funcionamiento.
Criterio de medición de proyecto: Número de unidades previstas, según documentación gráfica de Proyecto.
Criterio de medición de obra: Se medirá el número de unidades realmente ejecutadas según especificaciones de Proyecto.

| Código | Ud | Descripción | Rendimiento | Precio | Importe |
|---|---|---|---|---|---|
| mt33nie092a | Ud | Mecanismo para timbre con 4 melodías, tensión asignada 230 V, nivel sonoro 72 dB, grado de protección IP20, para empotrar. (material) | 1.000 | 517.05 | 517.05 |
| mt33nie091a | Ud | Tapa con perforaciones, para timbre, zumbador y altavoz, de material termoplástico, libre de halógenos, color blanco acabado brillante, grado de protección IP20. (material) | 1.000 | 75.85 | 75.85 |
| mo003 | h | Especialista electricista. (mano de obra) | 0.165 | 61.32 | 10.12 |
| % | % | Herramienta menor | 2 % | 603.02 | 12.06 |
|  |  | Costes directos |  |  | 615.08 |
