# Red de equipotencialidad

- Propiedad del archivo: CYPE INGENIEROS, S.A.
- Formato: FIEBDC-3/2002
- Ámbito geográfico: Bolivia
- Divisa: BOB
- Costes indirectos: 3.00 %
- Gastos generales: 13.00 %
- Beneficio industrial: 6.00 %
- IVA: 13.00 %

## I Instalaciones

### IE Eléctricas

#### IEP Puesta a tierra

**IEP030** Ud Red de equipotencialidad.
Red de equipotencialidad en cuarto húmedo mediante conductor rígido de cobre de 4 mm² de sección, conectando a tierra todas las canalizaciones metálicas existentes y todos los elementos conductores que resulten accesibles mediante abrazaderas de latón. Incluso cajas de empalmes y regletas. Totalmente montada, conexionada y probada.
Incluye: Replanteo. Conexionado del electrodo y la línea de enlace. Montaje del punto de puesta a tierra. Trazado de la línea principal de tierra. Sujeción. Trazado de derivaciones de tierra. Conexionado de las derivaciones. Conexión a masa de la red.
Criterio de medición de proyecto: Número de unidades previstas, según documentación gráfica de Proyecto.
Criterio de medición de obra: Se medirá el número de unidades realmente ejecutadas según especificaciones de Proyecto.

| Código | Ud | Descripción | Rendimiento | Precio | Importe |
|---|---|---|---|---|---|
| mt35ttc020c | m | Conductor rígido unipolar de cobre, aislado, 750 V y 4 mm² de sección, para red equipotencial. (material) | 7.000 | 4.30 | 30.10 |
| mt35ttc030 | Ud | Abrazadera de latón. (material) | 5.000 | 12.30 | 61.50 |
| mt35www020 | Ud | Material auxiliar para instalaciones de toma de tierra. (material) | 0.250 | 10.10 | 2.53 |
| mo003 | h | Especialista electricista. (mano de obra) | 0.881 | 58.74 | 51.75 |
| mo102 | h | Ayudante 1ª de electricista. (mano de obra) | 0.881 | 42.65 | 37.57 |
| % | % | Herramienta menor | 2 % | 183.45 | 3.67 |
|  |  | Costes directos |  |  | 187.12 |
