# Descalcificador

- Propiedad del archivo: CYPE INGENIEROS, S.A.
- Formato: FIEBDC-3/2002
- Ámbito geográfico: Bolivia
- Divisa: BOB
- Costes indirectos: 3.00 %
- Gastos generales: 13.00 %
- Beneficio industrial: 6.00 %
- IVA: 13.00 %

## I Instalaciones

### IF Plomería

#### IFT Sistemas de tratamiento de agua

**IFT010** Ud Descalcificador.
Descalcificador compacto con mando volumétrico de tres ciclos, rosca de 3/4", presión de trabajo de 1,5 a 6 bar, caudal de 1,2 m³/h y de 350x270x820 mm. Incluso tubos entre los distintos elementos y accesorios, llaves de paso de esfera de latón niquelado, filtro de cartucho, electroválvula, tubería de desagüe y grifo para vaciado. Totalmente montado, conexionado y probado.
Incluye: Replanteo. Colocación y fijación del descalcificador. Colocación y fijación de tuberías y accesorios. Conexionado.
Criterio de medición de proyecto: Número de unidades previstas, según documentación gráfica de Proyecto.
Criterio de medición de obra: Se medirá el número de unidades realmente ejecutadas según especificaciones de Proyecto.

| Código | Ud | Descripción | Rendimiento | Precio | Importe |
|---|---|---|---|---|---|
| mt37sve010c | Ud | Válvula de esfera de latón niquelado para roscar de 3/4". (material) | 2.000 | 66.92 | 133.84 |
| mt37eqt010ba | Ud | Filtro de cartucho formado por cabeza, vaso y cartucho de polipropileno bobinado, rosca de 3/4", caudal de 1,5 m³/h. (material) | 1.000 | 174.41 | 174.41 |
| mt37eqt100Bn | Ud | Descalcificador compacto con mando volumétrico de tres ciclos, rosca de 3/4", presión de trabajo de 1,5 a 6 bar, caudal de 1,2 m³/h y de 350x270x820 mm, incluso electroválvula para el bypass. (material) | 1.000 | 7892.34 | 7892.34 |
| mt36tie010aa | m | Tubo de PVC, serie B, de 32 mm de diámetro y 3 mm de espesor, con extremo abocardado. (material) | 0.500 | 12.37 | 6.19 |
| mt37sve010b | Ud | Válvula de esfera de latón niquelado para roscar de 1/2". (material) | 1.000 | 45.32 | 45.32 |
| mt37www010 | Ud | Material auxiliar para instalaciones de plomería. (material) | 1.000 | 12.83 | 12.83 |
| mo008 | h | Especialista plomero. (mano de obra) | 6.608 | 58.30 | 385.25 |
| mo107 | h | Ayudante 1ª de plomero. (mano de obra) | 6.608 | 42.33 | 279.72 |
| % | % | Herramienta menor | 4 % | 8929.90 | 357.20 |
|  |  | Costes directos |  |  | 9287.10 |
