# Purgador

- Propiedad del archivo: CYPE INGENIEROS, S.A.
- Formato: FIEBDC-3/2002
- Ámbito geográfico: Bolivia
- Divisa: BOB
- Costes indirectos: 3.00 %
- Gastos generales: 13.00 %
- Beneficio industrial: 6.00 %
- IVA: 13.00 %

## I Instalaciones

### IF Plomería

#### IFW Elementos

**IFW050** Ud Purgador.
Purgador automático de aire de gran capacidad con boya y rosca de 1" de diámetro, cuerpo y tapa de fundición GG25, para una presión máxima de trabajo de 25 bar y una temperatura máxima de 90°C.
Incluye: Replanteo. Colocación. Conexionado y comprobación de su correcto funcionamiento.
Criterio de medición de proyecto: Número de unidades previstas, según documentación gráfica de Proyecto.
Criterio de medición de obra: Se medirá el número de unidades realmente ejecutadas según especificaciones de Proyecto.

| Código | Ud | Descripción | Rendimiento | Precio | Importe |
|---|---|---|---|---|---|
| mt37sgl025b | Ud | Purgador automático de aire de gran capacidad con boya y rosca de 1" de diámetro, cuerpo y tapa de fundición GG25, para una presión máxima de trabajo de 25 bar y una temperatura máxima de 90°C. (material) | 1.000 | 2312.10 | 2312.10 |
| mt37www010 | Ud | Material auxiliar para instalaciones de plomería. (material) | 1.000 | 12.89 | 12.89 |
| mo008 | h | Especialista plomero. (mano de obra) | 0.110 | 58.74 | 6.46 |
| mo107 | h | Ayudante 1ª de plomero. (mano de obra) | 0.110 | 42.65 | 4.69 |
| % | % | Herramienta menor | 2 % | 2336.14 | 46.72 |
|  |  | Costes directos |  |  | 2382.86 |
