# Válvula de gas

- Propiedad del archivo: CYPE INGENIEROS, S.A.
- Formato: FIEBDC-3/2002
- Ámbito geográfico: Bolivia
- Divisa: BOB
- Costes indirectos: 3.00 %
- Gastos generales: 13.00 %
- Beneficio industrial: 6.00 %
- IVA: 13.00 %

## I Instalaciones

### IG Gases combustibles

#### IGW Elementos

**IGW020** Ud Válvula de gas.
Llave de esfera de latón con mando de mariposa, con rosca cilíndrica GAS macho-macho de 1 1/4" de diámetro, PN=5 bar.
Incluye: Montaje, conexionado y comprobación de su correcto funcionamiento.
Criterio de medición de proyecto: Número de unidades previstas, según documentación gráfica de Proyecto.
Criterio de medición de obra: Se medirá el número de unidades realmente ejecutadas según especificaciones de Proyecto.

| Código | Ud | Descripción | Rendimiento | Precio | Importe |
|---|---|---|---|---|---|
| mt43acv040d | Ud | Llave de esfera de latón con mando de mariposa, con rosca cilíndrica GAS macho-macho de 1 1/4" de diámetro, PN=5 bar. (material) | 1.000 | 177.07 | 177.07 |
| mo010 | h | Especialista instalador de gas. (mano de obra) | 0.326 | 58.74 | 19.15 |
| mo109 | h | Ayudante 1ª instalador de gas. (mano de obra) | 0.326 | 42.65 | 13.90 |
| % | % | Herramienta menor | 2 % | 210.12 | 4.20 |
|  |  | Costes directos |  |  | 214.32 |
