# Tubería multicapa de polietileno reticulado/aluminio/polietileno (PE-X/Al/PE)

- Propiedad del archivo: CYPE INGENIEROS, S.A.
- Formato: FIEBDC-3/2002
- Ámbito geográfico: Bolivia
- Divisa: BOB
- Costes indirectos: 3.00 %
- Gastos generales: 13.00 %
- Beneficio industrial: 6.00 %
- IVA: 13.00 %

## I Instalaciones

### IH Tuberías para fluidos

#### IHM Tuberías multicapa

**IHM110** m Tubería multicapa de polietileno reticulado/aluminio/polietileno (PE-X/Al/PE).
Tubería formada por tubo multicapa de polietileno reticulado/aluminio/polietileno (PE-X/Al/PE), de 16 mm de diámetro exterior y 2 mm de espesor. Instalación en superficie. Incluso material auxiliar para montaje y sujeción a la obra, accesorios y piezas especiales.
Incluye: Replanteo. Colocación y fijación de tubos, accesorios y piezas especiales.
Criterio de medición de proyecto: Longitud medida según documentación gráfica de Proyecto.
Criterio de medición de obra: Se medirá la longitud realmente ejecutada según especificaciones de Proyecto.

| Código | Ud | Descripción | Rendimiento | Precio | Importe |
|---|---|---|---|---|---|
| mt37tmc406a | Ud | Material auxiliar para montaje y sujeción a la obra de las tuberías multicapa de polietileno reticulado/aluminio/polietileno (PE-X/Al/PE), de 16 mm de diámetro exterior. (material) | 1.000 | 0.65 | 0.65 |
| mt37tmc026ag | m | Tubo multicapa de polietileno reticulado/aluminio/polietileno (PE-X/Al/PE), de 16 mm de diámetro exterior y 2 mm de espesor, según ISO 21003-1, con el precio incrementado el 30% en concepto de accesorios y piezas especiales. (material) | 1.000 | 16.92 | 16.92 |
| op00ato010 |  | Atornillador. | 1.000 | 0.00 | 0.00 |
| op00mar010 |  | Martillo. | 1.000 | 0.00 | 0.00 |
| op00tal010 |  | Taladro. | 1.000 | 0.00 | 0.00 |
| mo008 | h | Especialista plomero. (mano de obra) | 0.033 | 58.74 | 1.94 |
| mo107 | h | Ayudante 1ª de plomero. (mano de obra) | 0.033 | 42.65 | 1.41 |
| % | % | Herramienta menor | 2 % | 20.92 | 0.42 |
|  |  | Costes directos |  |  | 21.34 |
