# Filtro

- Propiedad del archivo: CYPE INGENIEROS, S.A.
- Formato: FIEBDC-3/2002
- Ámbito geográfico: Bolivia
- Divisa: BOB
- Costes indirectos: 3.00 %
- Gastos generales: 13.00 %
- Beneficio industrial: 6.00 %
- IVA: 13.00 %

## I Instalaciones

### IO Contra incendios

#### IOB Sistemas de abastecimiento de agua

**IOB026** Ud Filtro.
Filtro retenedor de residuos de fundición dúctil, con tamiz de acero inoxidable, unión con bridas, de 2" de diámetro, PN=16 bar.
Incluye: Montaje, conexionado y comprobación de su correcto funcionamiento.
Criterio de medición de proyecto: Número de unidades previstas, según documentación gráfica de Proyecto.
Criterio de medición de obra: Se medirá el número de unidades realmente ejecutadas según especificaciones de Proyecto.

| Código | Ud | Descripción | Rendimiento | Precio | Importe |
|---|---|---|---|---|---|
| mt41svc100a | Ud | Filtro retenedor de residuos de fundición dúctil, con tamiz de acero inoxidable, unión con bridas, de 2" de diámetro, PN=16 bar. (material) | 1.000 | 618.14 | 618.14 |
| mt41www030 | Ud | Material auxiliar para instalaciones contra incendios. (material) | 1.000 | 12.25 | 12.25 |
| mo008 | h | Especialista plomero. (mano de obra) | 0.220 | 58.74 | 12.92 |
| mo107 | h | Ayudante 1ª de plomero. (mano de obra) | 0.220 | 42.65 | 9.38 |
| % | % | Herramienta menor | 2 % | 652.69 | 13.05 |
|  |  | Costes directos |  |  | 665.74 |
