# Canaleta de drenaje para ducha de obra

- Propiedad del archivo: CYPE INGENIEROS, S.A.
- Formato: FIEBDC-3/2002
- Ámbito geográfico: Bolivia
- Divisa: BOB
- Costes indirectos: 3.00 %
- Gastos generales: 13.00 %
- Beneficio industrial: 6.00 %
- IVA: 13.00 %

## I Instalaciones

### IS Evacuación de aguas

#### ISD Derivaciones individuales

**ISD010** Ud Canaleta de drenaje para ducha de obra.
Canaleta de drenaje de acero inoxidable de 70 mm de anchura y 850 mm de longitud, con sifón extraíble y válvula de aireación de ABS de salida orientable 45° de polipropileno de 40 mm de diámetro y 115 mm de altura, y rejilla y marco de acero inoxidable modelo Soft, para desagüe de ducha de obra.
Incluye: Montaje, conexionado y comprobación de su correcto funcionamiento.
Criterio de medición de proyecto: Número de unidades previstas, según documentación gráfica de Proyecto.
Criterio de medición de obra: Se medirá el número de unidades realmente ejecutadas según especificaciones de Proyecto.

| Código | Ud | Descripción | Rendimiento | Precio | Importe |
|---|---|---|---|---|---|
| mt15rej032sjk | Ud | Canaleta de drenaje de acero inoxidable de 70 mm de anchura y 850 mm de longitud, con sifón extraíble y válvula de aireación de ABS de salida orientable 45° de polipropileno de 40 mm de diámetro y 115 mm de altura, y rejilla y marco de acero inoxidable modelo Soft, para ducha de obra. (material) | 1.000 | 3240.74 | 3240.74 |
| mo008 | h | Especialista plomero. (mano de obra) | 0.165 | 58.30 | 9.62 |
| mo107 | h | Ayudante 1ª de plomero. (mano de obra) | 0.083 | 42.33 | 3.51 |
| % | % | Herramienta menor | 2 % | 3253.87 | 65.08 |
|  |  | Costes directos |  |  | 3318.95 |
