# Válvula antirretorno de seguridad

- Propiedad del archivo: CYPE INGENIEROS, S.A.
- Formato: FIEBDC-3/2002
- Ámbito geográfico: Bolivia
- Divisa: BOB
- Costes indirectos: 3.00 %
- Gastos generales: 13.00 %
- Beneficio industrial: 6.00 %
- IVA: 13.00 %

## I Instalaciones

### IS Evacuación de aguas

#### ISS Colectores suspendidos

**ISS005** Ud Válvula antirretorno de seguridad.
Válvula antirretorno de polipropileno, de 125 mm de diámetro, con cierre automático con doble clapeta, bloqueo manual y empuñadura extraíble, colocada entre el colector de salida y la acometida.
Incluye: Montaje, conexionado y comprobación de su correcto funcionamiento.
Criterio de medición de proyecto: Número de unidades previstas, según documentación gráfica de Proyecto.
Criterio de medición de obra: Se medirá el número de unidades realmente ejecutadas según especificaciones de Proyecto.

| Código | Ud | Descripción | Rendimiento | Precio | Importe |
|---|---|---|---|---|---|
| mt11ita010n | Ud | Válvula antirretorno de polipropileno, de 125 mm de diámetro, con cierre automático con doble clapeta, bloqueo manual y empuñadura extraíble. (material) | 1.000 | 4564.30 | 4564.30 |
| mo008 | h | Especialista plomero. (mano de obra) | 0.441 | 58.30 | 25.71 |
| % | % | Herramienta menor | 2 % | 4590.01 | 91.80 |
|  |  | Costes directos |  |  | 4681.81 |
