# Montacargas

- Propiedad del archivo: CYPE INGENIEROS, S.A.
- Formato: FIEBDC-3/2002
- Ámbito geográfico: Bolivia
- Divisa: BOB
- Costes indirectos: 3.00 %
- Gastos generales: 13.00 %
- Beneficio industrial: 6.00 %
- IVA: 13.00 %

## I Instalaciones

### IT Transporte

#### ITC Montacargas

**ITC010** Ud Montacargas.
Montacargas hidráulico para 100 kg, de 2 detenidas (6 m), de 1x1 m de plataforma, con guías y un pistón. Totalmente montado, conexionado y probado.
Incluye: Replanteo. Instalación del montacargas. Conexionado con la red eléctrica.
Criterio de medición de proyecto: Número de unidades previstas, según documentación gráfica de Proyecto.
Criterio de medición de obra: Se medirá el número de unidades realmente ejecutadas según especificaciones de Proyecto.

| Código | Ud | Descripción | Rendimiento | Precio | Importe |
|---|---|---|---|---|---|
| mt39mch010ba | Ud | Montacargas hidráulico para 100 kg, de 2 detenidas (6 m), de 1x1 m de plataforma, con guías y un pistón. (material) | 1.000 | 71658.91 | 71658.91 |
| mo016 | h | Especialista instalador de aparatos elevadores. (mano de obra) | 26.874 | 58.74 | 1578.58 |
| mo085 | h | Ayudante 1ª instalador de aparatos elevadores. (mano de obra) | 26.874 | 42.65 | 1146.18 |
| % | % | Herramienta menor | 2 % | 74383.67 | 1487.67 |
|  |  | Costes directos |  |  | 75871.34 |
