# Toma de aire exterior

- Propiedad del archivo: CYPE INGENIEROS, S.A.
- Formato: FIEBDC-3/2002
- Ámbito geográfico: Bolivia
- Divisa: BOB
- Costes indirectos: 3.00 %
- Gastos generales: 13.00 %
- Beneficio industrial: 6.00 %
- IVA: 13.00 %

## I Instalaciones

### IV Ventilación

#### IVU Ventilación geotérmica: pozos canadienses

**IVU010** Ud Toma de aire exterior.
Toma de aire exterior, de acero inoxidable, de 260 mm de diámetro y 1280 mm de altura, con conexión para conducto de 200 mm de diámetro, filtro ISO Coarse 65% (G4), filtro de malla y rejilla.
Incluye: Colocación y fijación. Conexionado.
Criterio de medición de proyecto: Número de unidades previstas, según documentación gráfica de Proyecto.
Criterio de medición de obra: Se medirá el número de unidades realmente ejecutadas según especificaciones de Proyecto.

| Código | Ud | Descripción | Rendimiento | Precio | Importe |
|---|---|---|---|---|---|
| mt42vgg012a | Ud | Toma de aire exterior, de acero inoxidable, de 260 mm de diámetro y 1280 mm de altura, con conexión para conducto de 200 mm de diámetro, filtro ISO Coarse 65% (G4), filtro de malla y rejilla. (material) | 1.000 | 9698.10 | 9698.10 |
| mo011 | h | Especialista en montaje. (mano de obra) | 0.330 | 58.30 | 19.24 |
| mo080 | h | Ayudante 1ª en montaje. (mano de obra) | 0.330 | 42.41 | 14.00 |
| % | % | Herramienta menor | 2 % | 9731.34 | 194.63 |
|  |  | Costes directos |  |  | 9925.97 |
