# Aislamiento térmico de frentes de losa y columnas en fachada, con revestimiento de corcho

- Propiedad del archivo: CYPE INGENIEROS, S.A.
- Formato: FIEBDC-3/2002
- Ámbito geográfico: Bolivia
- Divisa: BOB
- Costes indirectos: 3.00 %
- Gastos generales: 13.00 %
- Beneficio industrial: 6.00 %
- IVA: 13.00 %

## N Aislamientos e impermeabilizaciones

### NA Aislamientos térmicos

#### NAJ Puentes térmicos

**NAJ019** m² Aislamiento térmico de frentes de losa y columnas en fachada, con revestimiento de corcho.
Aislamiento térmico de frentes de losa y columnas embebidas en el espesor de la fachada, formado por dos capas de revestimiento de corcho reforzado con fibras de vidrio, de 2,4 mm de espesor total, aplicado manualmente.
Incluye: Preparación de la superficie soporte. Preparación del revestimiento. Aplicación del revestimiento.
Criterio de medición de proyecto: Superficie medida según documentación gráfica de Proyecto.
Criterio de medición de obra: Se medirá la superficie realmente ejecutada según especificaciones de Proyecto.

| Código | Ud | Descripción | Rendimiento | Precio | Importe |
|---|---|---|---|---|---|
| mt28rsu030b | kg | Revestimiento de corcho reforzado con fibras de vidrio, para uso en interiores o en exteriores, a base de copolímeros acrílicos, corcho y fibras de vidrio, conductividad térmica 0,059 W/(mK), densidad 1060 kg/m³, transpirable, permeable al vapor de agua. (material) | 2.880 | 64.31 | 185.21 |
| op00tal020 |  | Taladro con batidora. | 1.000 | 0.00 | 0.00 |
| mo039 | h | Especialista revocador. (mano de obra) | 0.198 | 56.74 | 11.23 |
| mo111 | h | Ayudante 2ª de revocador. (mano de obra) | 0.110 | 42.20 | 4.64 |
| % | % | Herramienta menor | 2 % | 201.08 | 4.02 |
|  |  | Costes directos |  |  | 205.10 |
