# Aislamiento acústico a ruido de impacto de pisos flotantes, con paneles de poliuretano

- Propiedad del archivo: CYPE INGENIEROS, S.A.
- Formato: FIEBDC-3/2002
- Ámbito geográfico: Bolivia
- Divisa: BOB
- Costes indirectos: 3.00 %
- Gastos generales: 13.00 %
- Beneficio industrial: 6.00 %
- IVA: 13.00 %

## N Aislamientos e impermeabilizaciones

### NB Aislamientos acústicos

#### NBL Pisos flotantes

**NBL031** m² Aislamiento acústico a ruido de impacto de pisos flotantes, con paneles de poliuretano.
Aislamiento acústico a ruido de impacto de pisos flotantes, con panel semirrígido de espuma de poliuretano, de 2000x1000 mm y 20 mm de espesor, resistencia a compresión 25 kPa, resistencia térmica 0,513 m²K/W, conductividad térmica 0,039 W/(mK), cubierto con complejo de espuma de polietileno de alta densidad de 9 mm de espesor y desolidarización perimetral realizada con el mismo material aislante y banda de polietileno, de 5 mm de espesor y 20 cm de anchura, densidad 20 kg/m³. Colocación en obra: a testa. Incluso cinta viscoelástica autoadhesiva, para sellado de juntas.
Incluye: Limpieza y preparación de la superficie soporte. Corte del aislamiento. Colocación del zócalo perimetral. Colocación del aislamiento sobre la losa. Colocación del film de polietileno. Colocación de la banda perimetral. Sellado de juntas del film de polietileno.
Criterio de medición de proyecto: Superficie medida según documentación gráfica de Proyecto.
Criterio de medición de obra: Se medirá la superficie realmente ejecutada según especificaciones de Proyecto.

| Código | Ud | Descripción | Rendimiento | Precio | Importe |
|---|---|---|---|---|---|
| mt16puc010oe | m² | Panel semirrígido de espuma de poliuretano, de 2000x1000 mm y 20 mm de espesor, resistencia a compresión 25 kPa, resistencia térmica 0,513 m²K/W, conductividad térmica 0,039 W/(mK); proporcionando una reducción del nivel global de presión de ruido de impactos de 32 dB. (material) | 1.200 | 74.08 | 88.90 |
| mt16pnc020s | m² | Complejo de espuma de polietileno de alta densidad de 9 mm de espesor; proporcionando una reducción del nivel global de presión de ruido de impactos de 24 dB. (material) | 1.050 | 42.77 | 44.91 |
| mt16pnc030a | m | Banda de polietileno, de 5 mm de espesor y 20 cm de anchura, densidad 20 kg/m³, complemento para evitar puentes acústicos en encuentros verticales. (material) | 1.050 | 3.33 | 3.50 |
| mt16pnc010a | m | Cinta viscoelástica autoadhesiva, con autoprotección de aluminio, de 50 mm de anchura y de 1,5 mm de espesor, para sellado de juntas. (material) | 0.100 | 7.57 | 0.76 |
| mo054 | h | Especialista en montaje de aislamiento. (mano de obra) | 0.088 | 61.32 | 5.40 |
| mo101 | h | Ayudante 1ª en montaje de aislamientos. (mano de obra) | 0.088 | 44.60 | 3.92 |
| % | % | Herramienta menor | 2 % | 147.39 | 2.95 |
|  |  | Costes directos |  |  | 150.34 |
