# Lucernario de placas translúcidas, en cubierta plana

- Propiedad del archivo: CYPE INGENIEROS, S.A.
- Formato: FIEBDC-3/2002
- Ámbito geográfico: Bolivia
- Divisa: BOB
- Costes indirectos: 3.00 %
- Gastos generales: 13.00 %
- Beneficio industrial: 6.00 %
- IVA: 13.00 %

## Q Cubiertas

### QL Lucernarios

#### QLL De placas translúcidas sintéticas

**QLL010** m² Lucernario de placas translúcidas, en cubierta plana.
Lucernario a un agua en cubierta plana, con placa de polimetacrilato de metilo, de 5 mm de espesor, incolora. Incluso accesorios de fijación de las placas y silicona neutra oxímica, para sellado de juntas.
Criterio de valoración económica: El precio no incluye la estructura soporte.
Incluye: Colocación y fijación de las placas. Resolución del perímetro interior y exterior del conjunto. Sellado elástico de juntas.
Criterio de medición de proyecto: Superficie del faldón medida en verdadera magnitud, según documentación gráfica de Proyecto.
Criterio de medición de obra: Se medirá, en verdadera magnitud, la superficie realmente ejecutada según especificaciones de Proyecto.

| Código | Ud | Descripción | Rendimiento | Precio | Importe |
|---|---|---|---|---|---|
| mt21lpm010g | m² | Placa de polimetacrilato de metilo, de 5 mm de espesor, incolora. (material) | 1.050 | 549.20 | 576.66 |
| mt21lpm020 | m | Kit de accesorios de fijación, para placas de polimetacrilato de metilo, en lucernarios, formado por piezas de anclaje, elementos de remate, juntas de estanqueidad y tornillos autorroscantes. (material) | 0.200 | 20.53 | 4.11 |
| mt22www050a | Ud | Cartucho de 300 ml de silicona neutra oxímica, de elasticidad permanente y curado rápido, color blanco, rango de temperatura de trabajo de -60 a 150°C, con resistencia a los rayos UV, dureza Shore A aproximada de 22, según ISO 868 y elongación a rotura >= 800%, según ISO 8339. (material) | 0.200 | 39.21 | 7.84 |
| mo011 | h | Especialista en montaje. (mano de obra) | 0.165 | 58.30 | 9.62 |
| mo080 | h | Ayudante 1ª en montaje. (mano de obra) | 0.165 | 42.41 | 7.00 |
| % | % | Herramienta menor | 2 % | 605.23 | 12.10 |
|  |  | Costes directos |  |  | 617.33 |
