# Alero decorativo

- Propiedad del archivo: CYPE INGENIEROS, S.A.
- Formato: FIEBDC-3/2002
- Ámbito geográfico: Bolivia
- Divisa: BOB
- Costes indirectos: 3.00 %
- Gastos generales: 13.00 %
- Beneficio industrial: 6.00 %
- IVA: 13.00 %

## Q Cubiertas

### QR Remates

#### QRA Aleros

**QRA010** m Alero decorativo.
Alero decorativo en tejado, formado por canecillos prefabricados de hormigón de 90x7x10 cm, color blanco, recibidos con mortero de cemento, confeccionado en obra, con aditivo hidrófugo, dosificación 1:3 con una separación de 50 cm, tableros cerámicos huecos machihembrados de 50x20x3 cm y capa de compresión de 3 cm de espesor con el mismo mortero.
Criterio de valoración económica: El precio no incluye el emboquillado de las tejas del alero.
Incluye: Replanteo y trazado en la losa de los elementos componentes del alero. Recibido de los canecillos. Formación de tablero. Vaciado, extendido y regleado de la capa de mortero de regularización.
Criterio de medición de proyecto: Longitud del borde del faldón, medida por su cara exterior, según documentación gráfica de Proyecto.
Criterio de medición de obra: Se medirá, por su mayor desarrollo lineal, la longitud realmente ejecutada según especificaciones de Proyecto.

| Código | Ud | Descripción | Rendimiento | Precio | Importe |
|---|---|---|---|---|---|
| mt13anh010b | Ud | Canecillo prefabricado de hormigón, 90x7x10 cm, color blanco. (material) | 1.000 | 30.19 | 30.19 |
| mt04lvg020a | Ud | Tablero cerámico hueco machihembrado, para revestir, 50x20x3 cm, con las testas rectas. (material) | 4.000 | 5.29 | 21.16 |
| mt08aaa010a | m³ | Agua. (material) | 0.010 | 11.68 | 0.12 |
| mt01arg005a | t | Arena de cantera, para mortero preparado en obra. (material) | 0.074 | 158.40 | 11.72 |
| mt08cem000j | kg | Cemento gris en sacos. (material) | 22.500 | 1.22 | 27.45 |
| mt08adt010 | kg | Aditivo hidrófugo para impermeabilización de morteros u hormigones. (material) | 0.450 | 9.34 | 4.20 |
| mq06hor010 | h | Hormigonera eléctrica con una capacidad de amasado de 160 l. (maquinaria) | 0.040 | 22.77 | 0.91 |
| mo020 | h | Especialista de construcción. (mano de obra) | 0.881 | 57.16 | 50.36 |
| mo077 | h | Ayudante 1ª de construcción. (mano de obra) | 1.322 | 42.73 | 56.49 |
| % | % | Herramienta menor | 2 % | 202.60 | 4.05 |
|  |  | Costes directos |  |  | 206.65 |
