# Enrastrelado para montaje de cobertura de tejas de hormigón

- Propiedad del archivo: CYPE INGENIEROS, S.A.
- Formato: FIEBDC-3/2002
- Ámbito geográfico: Bolivia
- Divisa: BOB
- Costes indirectos: 3.00 %
- Gastos generales: 13.00 %
- Beneficio industrial: 6.00 %
- IVA: 13.00 %

## Q Cubiertas

### QU Componentes de cubiertas inclinadas y curvas

#### QUH De tejas de hormigón

**QUH020** m² Enrastrelado para montaje de cobertura de tejas de hormigón.
Enrastrelado simple, de rastrel de 27x40 mm de sección, de madera aserrada de pino, tratada en autoclave, con clase de uso 2, acabado cepillado, con humedad inferior al 20% fijados mecánicamente al soporte, para montaje de cobertura de teja de hormigón de perfil árabe, de 40 cm de longitud y 20 cm de anchura, en cubierta inclinada, con una pendiente mayor del 25%. Colocación en obra: con tornillos.
Incluye: Replanteo. Corte de los rastreles. Fijación de los rastreles.
Criterio de medición de proyecto: Superficie del faldón medida en verdadera magnitud, según documentación gráfica de Proyecto.
Criterio de medición de obra: Se medirá, en verdadera magnitud, la superficie realmente ejecutada según especificaciones de Proyecto.

| Código | Ud | Descripción | Rendimiento | Precio | Importe |
|---|---|---|---|---|---|
| mt13blw020c | m | Rastrel de 27x40 mm de sección, de madera aserrada de pino, tratada en autoclave, con clase de uso 2, acabado cepillado, con humedad inferior al 20%. (material) | 3.000 | 3.12 | 9.36 |
| mt13blw131 | Ud | Tornillo para sujeción de elementos de madera. (material) | 6.000 | 1.01 | 6.06 |
| mo020 | h | Especialista de construcción. (mano de obra) | 0.050 | 59.67 | 2.98 |
| mo113 | h | Ayudante 2ª de construcción. (mano de obra) | 0.050 | 42.97 | 2.15 |
| % | % | Herramienta menor | 2 % | 20.55 | 0.41 |
|  |  | Costes directos |  |  | 20.96 |
