# Pieza especial decorativa de azulejo en revestimiento interior con piezas cerámicas. Colocación en capa gruesa

- Propiedad del archivo: CYPE INGENIEROS, S.A.
- Formato: FIEBDC-3/2002
- Ámbito geográfico: Bolivia
- Divisa: BOB
- Costes indirectos: 3.00 %
- Gastos generales: 13.00 %
- Beneficio industrial: 6.00 %
- IVA: 13.00 %

## R Revestimientos y trasdosados

### RA De piezas rígidas en paramentos verticales

#### RAU Piezas especiales

**RAU010** m Pieza especial decorativa de azulejo en revestimiento interior con piezas cerámicas. Colocación en capa gruesa.
Moldura de azulejo, de 25x200 mm, gama media, en revestimiento interior con piezas cerámicas. SOPORTE: paramento de mampostería, vertical, de hasta 3 m de altura. COLOCACIÓN: en capa gruesa con mortero de cemento 1:6. REJUNTADO: con mortero de juntas cementoso mejorado, con absorción de agua reducida y resistencia elevada a la abrasión tipo CG 2 W A, color blanco, en juntas de 3 mm de espesor. Incluso crucetas de PVC.
Incluye: Replanteo. Corte de la pieza. Colocación de la pieza. Limpieza final.
Criterio de medición de proyecto: Longitud medida según documentación gráfica de Proyecto, sin incluir huecos de puertas. No se ha incrementado la medición por roturas y recortes, ya que en la descomposición se ha considerado un 5% más de piezas.
Criterio de medición de obra: Se medirá la longitud realmente ejecutada según especificaciones de Proyecto.

| Código | Ud | Descripción | Rendimiento | Precio | Importe |
|---|---|---|---|---|---|
| mt19ala110Kb | m | Moldura de azulejo, de 25x200 mm, gama media. (material) | 1.050 | 125.25 | 131.51 |
| mt09mor010c | m³ | Mortero de cemento CEM II/B-P 32,5 N tipo M-5, confeccionado en obra con 250 kg/m³ de cemento y una proporción en volumen 1/6. (material) | 0.001 | 869.22 | 0.87 |
| mt18acc100a | Ud | Kit de crucetas de PVC para garantizar un espesor de las juntas entre piezas de entre 1 y 20 mm, en revestimientos y pisos cerámicos. (material) | 0.335 | 22.02 | 7.38 |
| mo024 | h | Especialista enchapador. (mano de obra) | 0.176 | 59.67 | 10.50 |
| mo062 | h | Ayudante 1ª enchapador. (mano de obra) | 0.088 | 44.60 | 3.92 |
| % | % | Herramienta menor | 2 % | 154.18 | 3.08 |
|  |  | Costes directos |  |  | 157.26 |
