# Lasur al agua para madera

- Propiedad del archivo: CYPE INGENIEROS, S.A.
- Formato: FIEBDC-3/2002
- Ámbito geográfico: Bolivia
- Divisa: BOB
- Costes indirectos: 3.00 %
- Gastos generales: 13.00 %
- Beneficio industrial: 6.00 %
- IVA: 13.00 %

## R Revestimientos y trasdosados

### RM Pinturas y tratamientos sobre soporte de madera

#### RMA Lasures

**RMA020** m² Lasur al agua para madera.
Aplicación manual de dos manos de lasur al agua hidrófugo de secado rápido para exterior, incoloro, acabado satinado, sin diluir, (rendimiento: 0,074 l/m² cada mano); (), sobre superficie de revestimiento mural de madera, en exteriores. Incluso líquido protector incoloro para tratamiento preventivo contra insectos xilófagos, polillas y hongos de pudrición.
Criterio de valoración económica: El precio incluye la protección de los elementos del entorno que puedan verse afectados durante los trabajos, pero no incluye la preparación del soporte.
Incluye: Aplicación del tratamiento. Aplicación de dos manos de acabado.
Criterio de medición de proyecto: Superficie medida según documentación gráfica de Proyecto.
Criterio de medición de obra: Se medirá la superficie realmente ejecutada según especificaciones de Proyecto.

| Código | Ud | Descripción | Rendimiento | Precio | Importe |
|---|---|---|---|---|---|
| mt27prj020a | l | Líquido protector incoloro para tratamiento preventivo contra insectos xilófagos, polillas y hongos de pudrición para interior y exterior, transparente e incoloro, aplicado por pulverización, pincelado o inmersión. (material) | 0.220 | 175.44 | 38.60 |
| mt27lsa030b | l | Lasur al agua hidrófugo de secado rápido para exterior, incoloro, acabado satinado, con un agente biocida, contra hongos de mancha azul y moho, permeable al vapor de agua, con resistencia a los rayos UV y a la intemperie, para aplicar con pincel, brocha, rodillo o pistola, como tratamiento protector y decorativo. (material) | 0.148 | 174.84 | 25.88 |
| op00tal020 |  | Taladro con batidora. | 1.000 | 0.00 | 0.00 |
| mo038 | h | Especialista pintor. (mano de obra) | 0.319 | 59.67 | 19.03 |
| mo076 | h | Ayudante 1ª de pintor. (mano de obra) | 0.055 | 44.60 | 2.45 |
| % | % | Herramienta menor | 2 % | 85.96 | 1.72 |
|  |  | Costes directos |  |  | 87.68 |
