# Rodapié de aluminio

- Propiedad del archivo: CYPE INGENIEROS, S.A.
- Formato: FIEBDC-3/2002
- Ámbito geográfico: Bolivia
- Divisa: BOB
- Costes indirectos: 3.00 %
- Gastos generales: 13.00 %
- Beneficio industrial: 6.00 %
- IVA: 13.00 %

## R Revestimientos y trasdosados

### RS Pisos

#### RSD Complementos para pisos

**RSD015** m Rodapié de aluminio.
Rodapié de aluminio anodizado, de 60 mm de altura, color plata. COLOCACIÓN: con adhesivo.
Incluye: Limpieza y preparación de la superficie soporte. Replanteo. Corte del rodapié. Colocación y fijación del rodapié. Resolución de esquinas y encuentros. Limpieza final.
Criterio de medición de proyecto: Longitud medida según documentación gráfica de Proyecto, sin incluir huecos de puertas. No se ha incrementado la medición por roturas y recortes, ya que en la descomposición se ha considerado un 5% más de piezas.
Criterio de medición de obra: Se medirá la longitud realmente ejecutada según especificaciones de Proyecto.

| Código | Ud | Descripción | Rendimiento | Precio | Importe |
|---|---|---|---|---|---|
| mt47adc110a | kg | Adhesivo especial de poliuretano bicomponente. (material) | 0.060 | 41.99 | 2.52 |
| mt18rpp010a | m | Rodapié de aluminio anodizado, de 60 mm de altura, color plata, incluso piezas para uniones, resolución de ángulos y terminaciones. (material) | 1.050 | 119.81 | 125.80 |
| mo023 | h | Especialista colocador de pisos. (mano de obra) | 0.132 | 56.74 | 7.49 |
| % | % | Herramienta menor | 2 % | 135.81 | 2.72 |
|  |  | Costes directos |  |  | 138.53 |
