# Junta de construcción en piso continuo de hormigón, con perfil preformado

- Propiedad del archivo: CYPE INGENIEROS, S.A.
- Formato: FIEBDC-3/2002
- Ámbito geográfico: Bolivia
- Divisa: BOB
- Costes indirectos: 3.00 %
- Gastos generales: 13.00 %
- Beneficio industrial: 6.00 %
- IVA: 13.00 %

## R Revestimientos y trasdosados

### RS Pisos

#### RSN Juntas en pisos continuos de hormigón

**RSN120** m Junta de construcción en piso continuo de hormigón, con perfil preformado.
Junta de construcción de hasta 60 mm de espesor, en piso continuo de hormigón, con perfil de acero galvanizado, de 40 mm de altura. Incluso pies de anclaje y elementos de fijación.
Incluye: Replanteo de la junta. Corte y colocación del perfil en el elemento a hormigonar. Ejecución de las uniones entre perfiles. Resolución de encuentros. Fijación y ajuste de los perfiles.
Criterio de medición de proyecto: Longitud medida según documentación gráfica de Proyecto.
Criterio de medición de obra: Se medirá la longitud realmente ejecutada según especificaciones de Proyecto.

| Código | Ud | Descripción | Rendimiento | Precio | Importe |
|---|---|---|---|---|---|
| mt18wwe010a | m | Perfil de acero galvanizado, de 40 mm de altura, para la formación de juntas en piso continuo de hormigón, de hasta 60 mm de espesor; con pies de anclaje y elementos de fijación. (material) | 1.050 | 119.49 | 125.46 |
| mo020 | h | Especialista de construcción. (mano de obra) | 0.055 | 56.74 | 3.12 |
| mo113 | h | Ayudante 2ª de construcción. (mano de obra) | 0.055 | 40.86 | 2.25 |
| % | % | Herramienta menor | 2 % | 130.83 | 2.62 |
|  |  | Costes directos |  |  | 133.45 |
