# Protector de esquinas, de espuma de poliuretano de alta densidad, para interior

- Propiedad del archivo: CYPE INGENIEROS, S.A.
- Formato: FIEBDC-3/2002
- Ámbito geográfico: Bolivia
- Divisa: BOB
- Costes indirectos: 3.00 %
- Gastos generales: 13.00 %
- Beneficio industrial: 6.00 %
- IVA: 13.00 %

## S Señalización y equipamiento

### SD Protecciones

#### SDC Protectores de esquinas

**SDC020** Ud Protector de esquinas, de espuma de poliuretano de alta densidad, para interior.
Protector de esquinas a 90°, autoadhesivo, de espuma de poliuretano de alta densidad, para interior, con alas de 70x70 mm, 10 mm de espesor y 1200 mm de longitud, con recubrimiento de PVC, color a elegir.
Incluye: Limpieza y preparación de la superficie. Replanteo. Colocación de la protección.
Criterio de medición de proyecto: Número de unidades previstas, según documentación gráfica de Proyecto.
Criterio de medición de obra: Se medirá el número de unidades realmente colocadas según especificaciones de Proyecto.

| Código | Ud | Descripción | Rendimiento | Precio | Importe |
|---|---|---|---|---|---|
| mt53pdi035a | Ud | Protector de esquinas a 90°, autoadhesivo, de espuma de poliuretano de alta densidad, para interior, con alas de 70x70 mm, 10 mm de espesor y 1200 mm de longitud, con recubrimiento de PVC, color a elegir. (material) | 1.000 | 205.67 | 205.67 |
| mo011 | h | Especialista en montaje. (mano de obra) | 0.055 | 58.30 | 3.21 |
| mo080 | h | Ayudante 1ª en montaje. (mano de obra) | 0.055 | 42.41 | 2.33 |
| % | % | Herramienta menor | 2 % | 211.21 | 4.22 |
|  |  | Costes directos |  |  | 215.43 |
