# Revestimiento mural interior con lámina de espuma de poliuretano de alta densidad

- Propiedad del archivo: CYPE INGENIEROS, S.A.
- Formato: FIEBDC-3/2002
- Ámbito geográfico: Bolivia
- Divisa: BOB
- Costes indirectos: 3.00 %
- Gastos generales: 13.00 %
- Beneficio industrial: 6.00 %
- IVA: 13.00 %

## S Señalización y equipamiento

### SD Protecciones

#### SDR Láminas y paneles protectores para revestimientos murales

**SDR030** m² Revestimiento mural interior con lámina de espuma de poliuretano de alta densidad.
Revestimiento mural interior con lámina de espuma de poliuretano de alta densidad, suministrada en rollos de 130 cm de anchura, 1000 cm de longitud y 1 cm de espesor, con recubrimiento de PVC, color a elegir. Colocación en obra: con cola.
Incluye: Preparación y limpieza del paramento vertical. Replanteo. Aplicación del adhesivo. Colocación y fijación del revestimiento.
Criterio de medición de proyecto: Superficie medida según documentación gráfica de Proyecto, deduciendo los huecos de superficie mayor de 2 m².
Criterio de medición de obra: Se medirá la superficie realmente ejecutada según especificaciones de Proyecto, deduciendo los huecos de superficie mayor de 2 m².

| Código | Ud | Descripción | Rendimiento | Precio | Importe |
|---|---|---|---|---|---|
| mt53pdi060a | m² | Lámina de espuma de poliuretano de alta densidad, suministrada en rollos de 130 cm de anchura, 1000 cm de longitud y 1 cm de espesor, con recubrimiento de PVC, color a elegir, Euroclase B-s1, d0 de reacción al fuego. (material) | 1.050 | 317.48 | 333.35 |
| mt29cam030 | Ud | Aerosol de 400 ml de cola, transparente, para uso interior y exterior. (material) | 0.300 | 72.91 | 21.87 |
| mo011 | h | Especialista en montaje. (mano de obra) | 0.165 | 58.30 | 9.62 |
| mo080 | h | Ayudante 1ª en montaje. (mano de obra) | 0.165 | 42.41 | 7.00 |
| % | % | Herramienta menor | 2 % | 371.84 | 7.44 |
|  |  | Costes directos |  |  | 379.28 |
