# Elemento de señalización

- Propiedad del archivo: CYPE INGENIEROS, S.A.
- Formato: FIEBDC-3/2002
- Ámbito geográfico: Bolivia
- Divisa: BOB
- Costes indirectos: 3.00 %
- Gastos generales: 13.00 %
- Beneficio industrial: 6.00 %
- IVA: 13.00 %

## S Señalización y equipamiento

### SI Indicadores, marcados, rotulaciones, ...

#### SIR Rótulos y placas

**SIR010** Ud Elemento de señalización.
Placa de poliestireno para señalización de vivienda, de 165x115 mm, con las letras o números adhesivos de metacrilato.
Incluye: Replanteo. Fijación en paramento mediante elementos de anclaje.
Criterio de medición de proyecto: Número de unidades previstas, según documentación gráfica de Proyecto.
Criterio de medición de obra: Se medirá el número de unidades realmente colocadas según especificaciones de Proyecto.

| Código | Ud | Descripción | Rendimiento | Precio | Importe |
|---|---|---|---|---|---|
| mt45rpv010j | Ud | Placa de piso para señalización de vivienda, de poliestireno, de 165x115 mm, con las letras o números adhesivos de metacrilato. Incluso elementos de fijación. (material) | 1.000 | 89.51 | 89.51 |
| op00ato010 |  | Atornillador. | 1.000 | 0.00 | 0.00 |
| op00tal010 |  | Taladro. | 1.000 | 0.00 | 0.00 |
| mo080 | h | Ayudante 1ª en montaje. (mano de obra) | 0.220 | 42.41 | 9.33 |
| % | % | Herramienta menor | 2 % | 98.84 | 1.98 |
|  |  | Costes directos |  |  | 100.82 |
