# Mesón de tablero aglomerado hidrófugo

- Propiedad del archivo: CYPE INGENIEROS, S.A.
- Formato: FIEBDC-3/2002
- Ámbito geográfico: Bolivia
- Divisa: BOB
- Costes indirectos: 3.00 %
- Gastos generales: 13.00 %
- Beneficio industrial: 6.00 %
- IVA: 13.00 %

## S Señalización y equipamiento

### SN Mesones

#### SNM De madera

**SNM010** Ud Mesón de tablero aglomerado hidrófugo.
Mesón de tablero aglomerado hidrófugo con superficie revestida de formica color crema o blanco, parte inferior forrada de material neutro y canto frontal de una sola hoja de estratificado de 350x62x3 cm, apoyada en los muebles bajos de cocina en la que irá encajada la pileta. Incluso anclajes, sellado perimetral por medio de un cordón de 5 mm de espesor de sellador elástico, formación de hueco, copete, embellecedor y remates, perfectamente terminada.
Incluye: Replanteo y trazado en el paramento de la situación del mesón. Colocación y fijación de los elementos de soporte. Colocación, ajuste y fijación del mesón sobre los elementos soporte. Colocación del zócalo perimetral. Sellado y masillado de encuentros.
Criterio de medición de proyecto: Número de unidades previstas, según documentación gráfica de Proyecto. No se han duplicado esquinas en la medición de la longitud del mesón.
Criterio de medición de obra: Se medirá el número de unidades realmente ejecutadas según especificaciones de Proyecto.

| Código | Ud | Descripción | Rendimiento | Precio | Importe |
|---|---|---|---|---|---|
| mt19ema010a | m | Mesón para cocina de tablero aglomerado hidrófugo, 62x3 cm, con superficie revestida de formica color crema o blanco, parte inferior forrada de material neutro y canto frontal de una sola hoja de estratificado, incluso copete, embellecedor y remates. (material) | 3.500 | 475.02 | 1662.57 |
| mt19ewa010i | Ud | Formación de hueco, en mesón de tablero aglomerado. (material) | 1.000 | 143.42 | 143.42 |
| mt19ewa020 | Ud | Material auxiliar para anclaje de mesón. (material) | 3.500 | 97.26 | 340.41 |
| mt32war010 | kg | Sellador elástico de poliuretano monocomponente para juntas. (material) | 0.047 | 98.61 | 4.63 |
| op00ato010 |  | Atornillador. | 1.000 | 0.00 | 0.00 |
| op00tro010 |  | Tronzador. | 1.000 | 0.00 | 0.00 |
| op00fre010 |  | Fresadora. | 1.000 | 0.00 | 0.00 |
| op00sie010 |  | Sierra de calar. | 1.000 | 0.00 | 0.00 |
| op00tal010 |  | Taladro. | 1.000 | 0.00 | 0.00 |
| mo017 | h | Especialista carpintero. (mano de obra) | 0.964 | 57.99 | 55.90 |
| mo058 | h | Ayudante 1ª carpintero. (mano de obra) | 1.130 | 42.99 | 48.58 |
| % | % | Herramienta menor | 2 % | 2255.51 | 45.11 |
|  |  | Costes directos |  |  | 2300.62 |
