# Cámara de inspección de hormigón simple "in situ"

- Propiedad del archivo: CYPE INGENIEROS, S.A.
- Formato: FIEBDC-3/2002
- Ámbito geográfico: Bolivia
- Divisa: BOB
- Costes indirectos: 3.00 %
- Gastos generales: 13.00 %
- Beneficio industrial: 6.00 %
- IVA: 13.00 %

## U Urbanización interior de la parcela

### UA Alcantarillado

#### UAA Cámaras de inspección

**UAA011** Ud Cámara de inspección de hormigón simple "in situ".
Formación de cámara de inspección sifónica enterrada, de hormigón simple "in situ" H30, para un ambiente severo, tamaño máximo del agregado 20 mm, consistencia blanda, de dimensiones interiores 60x60x60 cm, sobre solera de hormigón simple de 15 cm de espesor, con sifón formado por un codo de 87°30' de PVC largo, cerrada superiormente con marco y tapa de fundición carga de rotura 125 kN. Incluso molde reutilizable de plancha metálica amortizable en 20 usos.
Criterio de valoración económica: El precio no incluye la excavación ni el relleno del trasdós.
Incluye: Replanteo. Vaciado y compactación del hormigón en formación de solera. Colocación del molde reutilizable. Vaciado y compactación del hormigón en formación de la cámara de inspección. Retirada del molde. Conexionado de los colectores a la cámara de inspección. Colocación del codo de PVC. Colocación de la tapa y los accesorios. Comprobación de su correcto funcionamiento.
Criterio de medición de proyecto: Número de unidades previstas, según documentación gráfica de Proyecto.
Criterio de medición de obra: Se medirá el número de unidades realmente ejecutadas según especificaciones de Proyecto.

| Código | Ud | Descripción | Rendimiento | Precio | Importe |
|---|---|---|---|---|---|
| mt10hmf120Be | m³ | Hormigón simple H30, para un ambiente severo, tamaño máximo del agregado 20 mm, consistencia blanda, con un asentamiento de 6 a 9 cm, medido con el cono de Abrams, premezclado en planta, según CBH 87. (material) | 0.329 | 936.51 | 308.11 |
| mt11ppl030a | Ud | Codo 87°30' de PVC liso, D=125 mm. (material) | 1.000 | 74.64 | 74.64 |
| mt08epr030c | Ud | Molde reutilizable para formación de cámaras de inspección de sección cuadrada de 60x60x60 cm, de plancha metálica, incluso accesorios de montaje. (material) | 0.050 | 2849.98 | 142.50 |
| mt11tfa010c | Ud | Marco y tapa de fundición, 60x60 cm, para cámara de inspección registrable, carga de rotura 125 kN. (material) | 1.000 | 506.23 | 506.23 |
| au00auh020 |  | Canaleta para vaciado del hormigón. | 1.000 | 0.00 | 0.00 |
| au00auh040 |  | Vibrador de hormigón, eléctrico. | 1.000 | 0.00 | 0.00 |
| mo041 | h | Especialista de construcción civil. (mano de obra) | 1.263 | 56.74 | 71.66 |
| mo087 | h | Ayudante 1ª de construcción civil. (mano de obra) | 0.906 | 42.41 | 38.42 |
| % | % | Herramienta menor | 2 % | 1141.56 | 22.83 |
|  |  | Costes directos |  |  | 1164.39 |
